# Fosa séptica compacta, de polietileno de alta densidad (PEAD/HDPE)

- Propiedad del archivo: CYPE INGENIEROS, S.A.
- Formato: FIEBDC-3/2002
- Ámbito geográfico: Ecuador
- Divisa: USD
- Costes indirectos: 3.00 %
- Gastos generales: 13.00 %
- Beneficio industrial: 6.00 %
- IVA: 12.00 %

## U Urbanización interior del predio

### US Depuración de aguas residuales domésticas

#### USS Fosas sépticas y filtros

**USS040** Ud Fosa séptica compacta, de polietileno de alta densidad (PEAD/HDPE).
Fosa séptica compacta de polietileno de alta densidad (PEAD/HDPE) con filtro biológico aeróbico, de 2000 litros, de 1150 mm de diámetro y 2720 mm de longitud, con dos bocas de acceso de 410 mm de diámetro, boca de entrada y boca de salida de 110 mm de diámetro.
Incluye: Replanteo. Colocación y conexionado de la fosa séptica compacta. Comprobación de su correcto funcionamiento.
Criterio de medición de proyecto: Número de unidades previstas, según documentación gráfica de Proyecto.
Criterio de medición de obra: Se medirá el número de unidades realmente ejecutadas según especificaciones de Proyecto.

| Código | Ud | Descripción | Rendimiento | Precio | Importe |
|---|---|---|---|---|---|
| mt46fsp110b | Ud | Fosa séptica compacta de polietileno de alta densidad (PEAD/HDPE) con filtro biológico aeróbico, de 2000 litros, de 1150 mm de diámetro y 2720 mm de longitud, con dos bocas de acceso de 410 mm de diámetro, boca de entrada y boca de salida de 110 mm de diámetro, para tratamiento de aguas residuales. (material) | 1.000 | 2011.62 | 2011.62 |
| mo008 | h | Plomero. (mano de obra) | 2.473 | 11.41 | 28.22 |
| mo107 | h | Ayudante plomero. (mano de obra) | 2.473 | 7.11 | 17.58 |
| % | % | Herramienta menor | 2 % | 2057.42 | 41.15 |
|  |  | Costes directos |  |  | 2098.57 |
