# Vallado de predio, de malla electrosoldada modular

- Propiedad del archivo: CYPE INGENIEROS, S.A.
- Formato: FIEBDC-3/2002
- Ámbito geográfico: Ecuador
- Divisa: USD
- Costes indirectos: 3.00 %
- Gastos generales: 13.00 %
- Beneficio industrial: 6.00 %
- IVA: 12.00 %

## U Urbanización interior del predio

### UV Cerramientos exteriores

#### UVT Mallas metálicas

**UVT030** m Vallado de predio, de malla electrosoldada modular.
Vallado de predio formado por paneles de malla electrosoldada con pliegues de refuerzo, de 200x50 mm de paso de malla, reducido a 50x50 mm en las zonas de pliegue, y 5 mm de diámetro, enmarcada con tubos horizontales de 50x30x1,5 mm y tubos verticales de 40x30x1,5 mm, de 3,00x1,00 m, acabado galvanizado y plastificado en color verde RAL 6015 y postes de perfil hueco de sección rectangular, de 60x40x1,5 mm, empotrados en muros de mampostería u hormigón. Incluso mortero de cemento para recibido de los postes accesorios para la fijación de los paneles de malla electrosoldada modular a los postes metálicos.
Criterio de valoración económica: El precio no incluye el muro.
Incluye: Replanteo. Apertura de huecos para colocación de los montantes. Colocación de los postes. Vaciado del mortero. Aplomado y alineación de los postes. Colocación de los paneles de malla. Colocación de accesorios. Atirantado de los paneles de malla.
Criterio de medición de proyecto: Longitud medida según documentación gráfica de Proyecto, deduciendo los huecos de longitud mayor de 1 m.
Criterio de medición de obra: Se medirá la longitud realmente ejecutada según especificaciones de Proyecto, deduciendo los huecos de longitud mayor de 1 m.

| Código | Ud | Descripción | Rendimiento | Precio | Importe |
|---|---|---|---|---|---|
| mt52vsm020b | m | Panel de malla electrosoldada con pliegues de refuerzo, de 200x50 mm de paso de malla, reducido a 50x50 mm en las zonas de pliegue, y 5 mm de diámetro, enmarcada con tubos horizontales de 50x30x1,5 mm y tubos verticales de 40x30x1,5 mm, de 3,00x1,00 m, acabado galvanizado y plastificado en color verde RAL 6015. (material) | 1.000 | 111.51 | 111.51 |
| mt52vpm030b | Ud | Poste de perfil hueco de acero de sección rectangular 60x40x2 mm, de 1 m de altura, acabado galvanizado y plastificado en color verde RAL 6015. (material) | 0.200 | 29.95 | 5.99 |
| mt52vpm050 | Ud | Accesorios para la fijación de los paneles de malla electrosoldada modular a los postes metálicos. (material) | 1.200 | 4.77 | 5.72 |
| mt08aaa010a | m³ | Agua. (material) | 0.006 | 1.83 | 0.01 |
| mt01arg005a | t | Arena de cantera, para mortero preparado en obra. (material) | 0.015 | 24.41 | 0.37 |
| mt08cem000c | kg | Cemento gris en sacos. (material) | 3.800 | 0.17 | 0.65 |
| mt08adt010 | kg | Aditivo hidrófugo para impermeabilización de morteros u hormigones. (material) | 0.076 | 1.46 | 0.11 |
| op00tal010 |  | Taladro. | 1.000 | 0.00 | 0.00 |
| op00ato010 |  | Atornillador. | 1.000 | 0.00 | 0.00 |
| mo087 | h | Ayudante de albañil de obra civil. (mano de obra) | 0.125 | 6.62 | 0.83 |
| mo011 | h | Montador. (mano de obra) | 0.112 | 10.62 | 1.19 |
| mo080 | h | Ayudante montador. (mano de obra) | 0.112 | 6.62 | 0.74 |
| % | % | Herramienta menor | 3 % | 127.12 | 3.81 |
|  |  | Costes directos |  |  | 130.93 |
