# Piso drenante, con rejilla alveolar y césped

- Propiedad del archivo: CYPE INGENIEROS, S.A.
- Formato: FIEBDC-3/2002
- Ámbito geográfico: Ecuador
- Divisa: USD
- Costes indirectos: 3.00 %
- Gastos generales: 13.00 %
- Beneficio industrial: 6.00 %
- IVA: 12.00 %

## U Urbanización interior del predio

### UX Camineras y pisos

#### UXR Drenantes

**UXR210** m² Piso drenante, con rejilla alveolar y césped.
Piso drenante, para tráfico peatonal, con una resistencia a compresión de 400 N/mm², formado por geotextil no tejido compuesto por fibras de poliéster unidas por agujeteado, (120 g/m²), capa de drenaje compactada de grava filtrante sin clasificar, de 20 cm de espesor, geotextil no tejido compuesto por fibras de poliéster unidas por agujeteado, (120 g/m²), capa de nivelación compactada de arena con granulometría de 0 a 5 mm de diámetro, limpia, de 4 cm de espesor, losa alveolar de polietileno y polipropileno, de 49,2x49,2x3,9 cm, color verde, con geotextil de polipropileno incorporado en una de sus caras y capa de relleno de tierra vegetal cribada y mezcla de semilla para césped cubriendo la losa alveolar.
Incluye: Transporte y descarga del material a pie de tajo. Extendido y compactación de la capa de drenaje. Extendido y compactación de la capa de nivelación. Replanteo y corte de las rejillas alveolares. Disposición de las rejillas alveolares. Abonado de fondo y extendido de la capa de relleno. Distribución de semillas. Tapado con mantillo. Primer riego.
Criterio de medición de proyecto: Superficie medida según documentación gráfica de Proyecto.
Criterio de medición de obra: Se medirá la superficie realmente ejecutada según especificaciones de Proyecto.

| Código | Ud | Descripción | Rendimiento | Precio | Importe |
|---|---|---|---|---|---|
| mt14gso020aaa | m² | Geotextil no tejido compuesto por fibras de poliéster unidas por agujeteado, con una resistencia a la tracción longitudinal de 1,22 kN/m, una resistencia a la tracción transversal de 1,44 kN/m, una apertura de cono a la prueba de perforación dinámica según ISO 13433 inferior a 45 mm, resistencia CBR a punzonamiento 0,3 kN y una masa superficial de 120 g/m². (material) | 2.100 | 0.65 | 1.37 |
| mt01ard030b | t | Grava filtrante sin clasificar. (material) | 0.200 | 25.78 | 5.16 |
| mt01ara010a | m³ | Arena con granulometría de 0 a 5 mm de diámetro, limpia. (material) | 0.040 | 19.47 | 0.78 |
| mt18rap020o | m² | Losa alveolar de polietileno y polipropileno, de 49,2x49,2x3,9 cm, color verde, con geotextil de polipropileno incorporado en una de sus caras, para estabilización de pisos drenantes con césped. (material) | 1.050 | 27.36 | 28.73 |
| mt48tie030a | m³ | Tierra vegetal cribada, suministrada a granel. (material) | 0.100 | 28.99 | 2.90 |
| mt48tis010a | kg | Mezcla de semilla para césped. (material) | 0.400 | 7.67 | 3.07 |
| mt48tif020a | kg | Abono para presiembra de césped. (material) | 0.035 | 1.76 | 0.06 |
| mt48tie040 | kg | Mantillo limpio cribado. (material) | 5.000 | 0.04 | 0.20 |
| mt08aaa010a | m³ | Agua. (material) | 0.500 | 1.84 | 0.92 |
| mq01pan070b | h | Mini pala cargadora sobre neumáticos, de 52 kW/1 m³ kW. (maquinaria) | 0.027 | 40.34 | 1.09 |
| mq02rod010d | h | Bandeja vibrante de guiado manual, de 300 kg, anchura de trabajo 70 cm, reversible. (maquinaria) | 0.030 | 7.84 | 0.24 |
| op00amo010 |  | Amoladora o radial. | 1.000 | 0.00 | 0.00 |
| mo041 | h | Albañil de obra civil. (mano de obra) | 0.257 | 11.11 | 2.86 |
| mo087 | h | Ayudante de albañil de obra civil. (mano de obra) | 0.514 | 7.12 | 3.66 |
| mo040 | h | Jardinero. (mano de obra) | 0.257 | 11.11 | 2.86 |
| mo086 | h | Ayudante jardinero. (mano de obra) | 0.514 | 7.12 | 3.66 |
| % | % | Herramienta menor | 2 % | 57.56 | 1.15 |
|  |  | Costes directos |  |  | 58.71 |
