# Prueba de yeso o escayola

- Propiedad del archivo: CYPE INGENIEROS, S.A.
- Formato: FIEBDC-3/2002
- Ámbito geográfico: Ecuador
- Divisa: USD
- Costes indirectos: 3.00 %
- Gastos generales: 13.00 %
- Beneficio industrial: 6.00 %
- IVA: 12.00 %

## X Control de calidad y pruebas

### XA Morteros, yesos, cales, escayolas y cementos

#### XAY Yesos y escayolas

**XAY010** Ud Prueba de yeso o escayola.
Pruebas a realizar en laboratorio acreditado en el área técnica correspondiente, sobre una muestra de yeso o escayola tomada en obra, para la determinación de las siguientes características: índice de pureza. Incluso desplazamiento a obra e informe de resultados.
Incluye: Desplazamiento a obra. Toma de muestras. Realización de pruebas. Redacción de informe de los resultados de las pruebas realizadas.
Criterio de medición de proyecto: Prueba a realizar, según documentación del Plan de control de calidad.

| Código | Ud | Descripción | Rendimiento | Precio | Importe |
|---|---|---|---|---|---|
| mt49des010 | Ud | Repercusión de desplazamiento a obra para la toma de muestras. (material) | 1.000 | 0.92 | 0.92 |
| mt49yga020 | Ud | Toma en obra de muestras de yesos o escayolas, cuyo peso no exceda de 50 kg. (material) | 1.000 | 40.12 | 40.12 |
| mt49yga120 | Ud | Prueba para determinar el índice de pureza de una muestra de yeso o escayola, incluyendo las determinaciones de agua combinada y trióxido de azufre. (material) | 1.000 | 160.21 | 160.21 |
| mt49yga030 | Ud | Informe de resultados de las pruebas realizadas sobre una muestra de yeso o escayola. (material) | 1.000 | 120.35 | 120.35 |
| % | % | Herramienta menor | 2 % | 321.60 | 6.43 |
|  |  | Costes directos |  |  | 328.03 |
