# Prueba de barras corrugadas de acero de un mismo lote

- Propiedad del archivo: CYPE INGENIEROS, S.A.
- Formato: FIEBDC-3/2002
- Ámbito geográfico: Ecuador
- Divisa: USD
- Costes indirectos: 3.00 %
- Gastos generales: 13.00 %
- Beneficio industrial: 6.00 %
- IVA: 12.00 %

## X Control de calidad y pruebas

### XE Estructuras de hormigón

#### XEB Barras corrugadas de acero

**XEB010** Ud Prueba de barras corrugadas de acero de un mismo lote.
Prueba a realizar en laboratorio acreditado en el área técnica correspondiente, sobre una muestra de dos barras corrugadas de acero de un mismo lote, tomada en obra, para la determinación de las siguientes características: sección media equivalente según ISO 15630-1, características geométricas del corrugado, doblado simple según ISO 15630-1. Incluso desplazamiento a obra, toma de muestra e informe de resultados.
Incluye: Desplazamiento a obra. Toma de muestras. Realización de pruebas. Redacción de informe de los resultados de las pruebas realizadas.
Criterio de medición de proyecto: Prueba a realizar, según documentación del Plan de control de calidad.

| Código | Ud | Descripción | Rendimiento | Precio | Importe |
|---|---|---|---|---|---|
| mt49arb040 | Ud | Prueba para determinar la sección media equivalente sobre una muestra de dos barras corrugadas de acero del mismo lote, según ISO 15630-1, incluso desplazamiento a obra, toma de muestra e informe de resultados. (material) | 1.000 | 33.31 | 33.31 |
| mt49arb010 | Ud | Prueba para determinar las características geométricas del corrugado sobre una muestra de dos barras corrugadas de acero del mismo lote, incluso desplazamiento a obra, toma de muestra e informe de resultados. (material) | 1.000 | 49.21 | 49.21 |
| mt49arb030 | Ud | Prueba para determinar la presencia o ausencia de grietas mediante doblado simple sobre una muestra de dos barras corrugadas de acero del mismo lote, según ISO 15630-1, incluso desplazamiento a obra, toma de muestra e informe de resultados. (material) | 1.000 | 17.63 | 17.63 |
| % | % | Herramienta menor | 2 % | 100.15 | 2.00 |
|  |  | Costes directos |  |  | 102.15 |
