# Informe de resultados de la prueba mediante ultrasonidos

- Propiedad del archivo: CYPE INGENIEROS, S.A.
- Formato: FIEBDC-3/2002
- Ámbito geográfico: Ecuador
- Divisa: USD
- Costes indirectos: 3.00 %
- Gastos generales: 13.00 %
- Beneficio industrial: 6.00 %
- IVA: 12.00 %

## X Control de calidad y pruebas

### XE Estructuras de hormigón

#### XEI Pruebas informativas

**XEI125** Ud Informe de resultados de la prueba mediante ultrasonidos.
Informe sobre los resultados obtenidos en la prueba mediante ultrasonidos, realizado por laboratorio acreditado en el área técnica correspondiente.
Incluye: Emisión del informe de resultados.
Criterio de medición de proyecto: Número de unidades previstas, según documentación del Plan de control de calidad.

| Código | Ud | Descripción | Rendimiento | Precio | Importe |
|---|---|---|---|---|---|
| mt49tei031 | Ud | Informe de reconocimiento sobre los resultados obtenidos en prueba con ultrasonidos, realizado por laboratorio acreditado en el área técnica correspondiente. (material) | 1.000 | 216.47 | 216.47 |
| % | % | Herramienta menor | 2 % | 216.47 | 4.33 |
|  |  | Costes directos |  |  | 220.80 |
