# Prueba de betún asfáltico

- Propiedad del archivo: CYPE INGENIEROS, S.A.
- Formato: FIEBDC-3/2002
- Ámbito geográfico: Ecuador
- Divisa: USD
- Costes indirectos: 3.00 %
- Gastos generales: 13.00 %
- Beneficio industrial: 6.00 %
- IVA: 12.00 %

## X Control de calidad y pruebas

### XH Materiales bituminosos

#### XHE Betunes y emulsiones bituminosas

**XHE020** Ud Prueba de betún asfáltico.
Pruebas a realizar en laboratorio acreditado en el área técnica correspondiente, sobre una muestra de betún asfáltico, tomada en obra, para la determinación de las siguientes características: consistencia con penetrómetro y aguja de penetración. Incluso desplazamiento a obra, toma de muestra e informe de resultados.
Incluye: Desplazamiento a obra. Toma de muestras. Realización de pruebas. Redacción de informe de los resultados de las pruebas realizadas.
Criterio de medición de proyecto: Prueba a realizar, según documentación del Plan de control de calidad.

| Código | Ud | Descripción | Rendimiento | Precio | Importe |
|---|---|---|---|---|---|
| mt49des010 | Ud | Repercusión de desplazamiento a obra para la toma de muestras. (material) | 1.000 | 0.92 | 0.92 |
| mt49lib005 | Ud | Toma de una muestra de ligante bituminoso. (material) | 1.000 | 33.14 | 33.14 |
| mt49lib010 | Ud | Prueba para determinar la consistencia de una muestra de betún asfáltico con penetrómetro y aguja de penetración. (material) | 1.000 | 55.07 | 55.07 |
| mt49lib120a | Ud | Informe de resultados de las pruebas realizadas sobre una muestra de betún asfáltico. (material) | 1.000 | 120.35 | 120.35 |
| % | % | Herramienta menor | 2 % | 209.48 | 4.19 |
|  |  | Costes directos |  |  | 213.67 |
