# Prueba de emulsión bituminosa

- Propiedad del archivo: CYPE INGENIEROS, S.A.
- Formato: FIEBDC-3/2002
- Ámbito geográfico: Ecuador
- Divisa: USD
- Costes indirectos: 3.00 %
- Gastos generales: 13.00 %
- Beneficio industrial: 6.00 %
- IVA: 12.00 %

## X Control de calidad y pruebas

### XH Materiales bituminosos

#### XHE Betunes y emulsiones bituminosas

**XHE010** Ud Prueba de emulsión bituminosa.
Pruebas a realizar en laboratorio acreditado en el área técnica correspondiente, sobre una muestra de emulsión bituminosa, tomada en obra, para la determinación de las siguientes características: tiempo de fluencia con viscosímetro. Incluso desplazamiento a obra, toma de muestra e informe de resultados.
Incluye: Desplazamiento a obra. Toma de muestras. Realización de pruebas. Redacción de informe de los resultados de las pruebas realizadas.
Criterio de medición de proyecto: Prueba a realizar, según documentación del Plan de control de calidad.

| Código | Ud | Descripción | Rendimiento | Precio | Importe |
|---|---|---|---|---|---|
| mt49des010 | Ud | Repercusión de desplazamiento a obra para la toma de muestras. (material) | 1.000 | 0.92 | 0.92 |
| mt49lib005 | Ud | Toma de una muestra de ligante bituminoso. (material) | 1.000 | 33.14 | 33.14 |
| mt49lib055 | Ud | Prueba para determinar el tiempo de fluencia de una muestra de emulsión bituminosa con viscosímetro. (material) | 1.000 | 67.63 | 67.63 |
| mt49lib120b | Ud | Informe de resultados de las pruebas realizadas sobre una muestra de emulsión bituminosa. (material) | 1.000 | 120.35 | 120.35 |
| % | % | Herramienta menor | 2 % | 222.04 | 4.44 |
|  |  | Costes directos |  |  | 226.48 |
