# Dispositivo de anclaje textil con varios puntos de anclaje

- Propiedad del archivo: CYPE INGENIEROS, S.A.
- Formato: FIEBDC-3/2002
- Ámbito geográfico: Ecuador
- Divisa: USD
- Costes indirectos: 3.00 %
- Gastos generales: 13.00 %
- Beneficio industrial: 6.00 %
- IVA: 12.00 %

## Y Seguridad y salud

### YC Sistemas de protección colectiva

#### YCL Líneas y dispositivos de anclaje

**YCL240** Ud Dispositivo de anclaje textil con varios puntos de anclaje.
Dispositivo de anclaje para colgar de un elemento estructural, de 35 m de longitud, formado por cinta de poliéster anillada, con un punto de anclaje cada 1,5 m y 1 gaza en el extremo superior, colgado, por el extremo de la gaza, de un elemento estructural, mediante anudado de la cinta, para asegurar a un operario.
Criterio de medición de proyecto: Número de unidades previstas, según Estudio o Estudio Básico de Seguridad y Salud.
Criterio de medición de obra: Se medirá el número de unidades realmente colocadas según especificaciones de Estudio o Estudio Básico de Seguridad y Salud.

| Código | Ud | Descripción | Rendimiento | Precio | Importe |
|---|---|---|---|---|---|
| mt50spd060J | Ud | Dispositivo de anclaje para colgar de un elemento estructural, de 35 m de longitud, formado por cinta de poliéster anillada, con un punto de anclaje cada 1,5 m y 1 gaza en el extremo superior, clase B, colgado, por el extremo de la gaza, de un elemento estructural, mediante anudado de la cinta. (material) | 1.000 | 155.60 | 155.60 |
| mo120 | h | Peón Seguridad y Salud. (mano de obra) | 0.065 | 6.38 | 0.41 |
| % | % | Herramienta menor | 2 % | 156.01 | 3.12 |
|  |  | Costes directos |  |  | 159.13 |
