# Dispositivo de anclaje metálico fijado mecánicamente a la estructura

- Propiedad del archivo: CYPE INGENIEROS, S.A.
- Formato: FIEBDC-3/2002
- Ámbito geográfico: Ecuador
- Divisa: USD
- Costes indirectos: 3.00 %
- Gastos generales: 13.00 %
- Beneficio industrial: 6.00 %
- IVA: 12.00 %

## Y Seguridad y salud

### YC Sistemas de protección colectiva

#### YCL Líneas y dispositivos de anclaje

**YCL225** Ud Dispositivo de anclaje metálico fijado mecánicamente a la estructura.
Dispositivo de anclaje, formado por anclaje mecánico con tornillo autotaladrante de cabeza hexagonal con arandela, de acero con tratamiento Ruspert, color plata, de 12 mm de diámetro y lámina metálica con orificio, para colocar sobre el tornillo, amortizable en 1 uso, fijado mecánicamente a paramento de hormigón proyectado, para asegurar a un operario.
Criterio de medición de proyecto: Número de unidades previstas, según Estudio o Estudio Básico de Seguridad y Salud.
Criterio de medición de obra: Se medirá el número de unidades realmente colocadas según especificaciones de Estudio o Estudio Básico de Seguridad y Salud.

| Código | Ud | Descripción | Rendimiento | Precio | Importe |
|---|---|---|---|---|---|
| mt50spd075a | Ud | Anclaje mecánico con tornillo autotaladrante de cabeza hexagonal con arandela, de acero con tratamiento Ruspert, color plata, de 12 mm de diámetro. (material) | 1.000 | 1.35 | 1.35 |
| mt50spd070a | Ud | Lámina metálica con orificio, para colocar sobre el tornillo. (material) | 1.000 | 6.46 | 6.46 |
| mo120 | h | Peón Seguridad y Salud. (mano de obra) | 0.078 | 6.38 | 0.50 |
| % | % | Herramienta menor | 2 % | 8.31 | 0.17 |
|  |  | Costes directos |  |  | 8.48 |
