# Marquesina de protección del acceso al edificio

- Propiedad del archivo: CYPE INGENIEROS, S.A.
- Formato: FIEBDC-3/2002
- Ámbito geográfico: Ecuador
- Divisa: USD
- Costes indirectos: 3.00 %
- Gastos generales: 13.00 %
- Beneficio industrial: 6.00 %
- IVA: 12.00 %

## Y Seguridad y salud

### YC Sistemas de protección colectiva

#### YCM Escaleras, marquesinas, pasarelas y plataformas

**YCM020** m Marquesina de protección del acceso al edificio.
Marquesina de protección del acceso al edificio ante la posible caída de objetos formada por: estructura metálica tubular de 1,50 m de ancho y 3,00 m de altura, amortizable en 8 usos y plataforma de tablero de madera de pino de 22 mm de espesor, reforzado en su parte inferior por tabloncillos clavados con puntas planas de acero, en sentido contrario, con barredera de tabloncillo de 15x5,2 cm, amortizable en 4 usos.
Criterio de medición de proyecto: Longitud medida según Estudio o Estudio Básico de Seguridad y Salud.
Criterio de medición de obra: Se medirá la longitud realmente montada según especificaciones de Estudio o Estudio Básico de Seguridad y Salud.

| Código | Ud | Descripción | Rendimiento | Precio | Importe |
|---|---|---|---|---|---|
| mt50spa010k | Ud | Pórtico de andamio metálico tubular de 1,5 m de ancho y 3 m de altura. (material) | 0.067 | 47.51 | 3.18 |
| mt50spa020c | Ud | Diagonalización de arriostramiento para módulo de andamio de 3 m de altura. (material) | 0.134 | 19.67 | 2.64 |
| mt50spa030a | Ud | Base regulable para pórtico. (material) | 0.134 | 23.41 | 3.14 |
| mt50spa040d | Ud | Longitudinal para andamio de 3 m de longitud. (material) | 0.067 | 13.70 | 0.92 |
| mt13blm010d | m² | Tablero de madera de pino hidrofugada, espesor 22 mm. (material) | 0.375 | 14.05 | 5.27 |
| mt50spa050g | m³ | Tabloncillo de madera de pino, dimensiones 15x5,2 cm. (material) | 0.009 | 517.72 | 4.66 |
| mt50sph020 | kg | Puntas planas de acero de 20x100 mm. (material) | 0.027 | 1.48 | 0.04 |
| mo119 | h | Oficial 1ª Seguridad y Salud. (mano de obra) | 0.454 | 10.34 | 4.69 |
| mo120 | h | Peón Seguridad y Salud. (mano de obra) | 0.454 | 6.38 | 2.90 |
| % | % | Herramienta menor | 2 % | 27.44 | 0.55 |
|  |  | Costes directos |  |  | 27.99 |
