# Vallado provisional de solar con malla electrosoldada

- Propiedad del archivo: CYPE INGENIEROS, S.A.
- Formato: FIEBDC-3/2002
- Ámbito geográfico: Ecuador
- Divisa: USD
- Costes indirectos: 3.00 %
- Gastos generales: 13.00 %
- Beneficio industrial: 6.00 %
- IVA: 12.00 %

## Y Seguridad y salud

### YC Sistemas de protección colectiva

#### YCR Vallado provisional de solar

**YCR010** m Vallado provisional de solar con malla electrosoldada.
Vallado provisional de solar, de 2,2 m de altura, compuesto por malla electrosoldada 15x15 cm y Ø 4-4 mm, sujeta mediante puntas planas de acero a rollizos de madera, de 10 a 12 cm de diámetro y 3,2 m de longitud, hincados en el terreno cada 2,5 m, amortizables en 5 usos.
Criterio de medición de proyecto: Longitud medida según Estudio o Estudio Básico de Seguridad y Salud.
Criterio de medición de obra: Se medirá la longitud realmente montada según especificaciones de Estudio o Estudio Básico de Seguridad y Salud.

| Código | Ud | Descripción | Rendimiento | Precio | Importe |
|---|---|---|---|---|---|
| mt07ame040g | m² | Malla electrosoldada con alambres longitudinales y transversales de 4 mm de diámetro espaciados 15x15 cm, según NTE-INEN-2209 y ASTM A 497. (material) | 2.300 | 1.86 | 4.28 |
| mt50spv030a | m | Rollizo de madera, de 10 a 12 cm de diámetro. (material) | 0.371 | 5.53 | 2.05 |
| mt50sph020 | kg | Puntas planas de acero de 20x100 mm. (material) | 0.008 | 1.48 | 0.01 |
| mo119 | h | Oficial 1ª Seguridad y Salud. (mano de obra) | 0.130 | 11.11 | 1.44 |
| mo120 | h | Peón Seguridad y Salud. (mano de obra) | 0.130 | 6.85 | 0.89 |
| % | % | Herramienta menor | 2 % | 8.67 | 0.17 |
|  |  | Costes directos |  |  | 8.84 |
