# Alquiler de caseta prefabricada para almacén de productos inflamables

- Propiedad del archivo: CYPE INGENIEROS, S.A.
- Formato: FIEBDC-3/2002
- Ámbito geográfico: Ecuador
- Divisa: USD
- Costes indirectos: 3.00 %
- Gastos generales: 13.00 %
- Beneficio industrial: 6.00 %
- IVA: 12.00 %

## Y Seguridad y salud

### YP Instalaciones provisionales de higiene y bienestar

#### YPC Casetas (alquiler/construcción/adaptación de locales)

**YPC042** Ud Alquiler de caseta prefabricada para almacén de productos inflamables.
Mes de alquiler de caseta prefabricada para almacenamiento en obra de los productos inflamables, de dimensiones 0,84x1,24x1,48 m (1,05 m²), fabricada en acero, con enrejado que permite una mayor ventilación y con cierre protegido con candado.
Criterio de valoración económica: El precio incluye la limpieza y el mantenimiento de la caseta durante el periodo de alquiler.
Incluye: Montaje, instalación y comprobación.
Criterio de medición de proyecto: Número de unidades previstas, según Estudio o Estudio Básico de Seguridad y Salud.
Criterio de medición de obra: Amortización en forma de alquiler mensual, según condiciones definidas en el contrato suscrito con la empresa suministradora.

| Código | Ud | Descripción | Rendimiento | Precio | Importe |
|---|---|---|---|---|---|
| mt50cas026a | Ud | Mes de alquiler de caseta prefabricada para almacenamiento en obra de productos inflamables, de 0,84x1,24x1,48 m (1,05 m²), fabricada en acero, con enrejado que permite una mayor ventilación y con cierre protegido con candado. (material) | 1.000 | 99.75 | 99.75 |
| % | % | Herramienta menor | 2 % | 99.75 | 2.00 |
|  |  | Costes directos |  |  | 101.75 |
