# Cata arqueológica

- Propiedad del archivo: CYPE Ingenieros S.A.
- Formato: FIEBDC-3/2016
- Programa: Generador de precios de la construcción. CYPE Ingenieros, S.A.
- Fecha: 16/10/2024
- Ámbito geográfico: Ecuador
- Divisa: USD
- Costes indirectos: 3 %
- Gastos generales: 13 %
- Beneficio industrial: 6 %
- IVA: 12 %

## 0 Trabajos preliminares

### 0G Trabajos arqueológicos

#### 0GE Excavaciones arqueológicas y transportes

**0GE030** m³ Cata arqueológica.
Cata arqueológica de 1x1x1 m, en el terreno, donde existen yacimientos arqueológicos catalogados, con un grado de complejidad medio, con medios manuales, mediante la excavación por niveles naturales o artificiales según método arqueológico. Incluso toma de datos por parte de equipo arqueológico para informe final de los trabajos, retirada del piso existente en su superficie, con recuperación del mismo, y posterior relleno de la excavación con los restos procedentes de la misma, sin compactación.
Incluye: Ejecución de la cata. Retirada y acopio de escombros. Carga de escombros sobre contenedor.
Criterio de medición de proyecto: Volumen medido según documentación gráfica de Proyecto.
Criterio de medición de obra: Se medirá el volumen realmente ejecutado según especificaciones de Proyecto.

| Código | Ud | Descripción | Rendimiento | Precio | Importe |
|---|---|---|---|---|---|
| mt51arq010 | Ud | Material fungible para trabajos de arqueología. (material) | 0.1 | 1174.37 | 117.437 |
| mt51arq020 | Ud | Material y utillaje para trabajos de arqueología. (material) | 0.095 | 1688.16 | 160.375 |
| mo000 | h | arqueólogo. (mano de obra) | 14.662 | 15.48 | 226.968 |
| mo057 | h | Ayudante arqueólogo. (mano de obra) | 14.662 | 8.62 | 126.386 |
| mo112 | h | Peón especializado. (mano de obra) | 14.662 | 6.67 | 97.796 |
| mo113 | h | Peón de albañil. (mano de obra) | 14.662 | 6.56 | 96.183 |
| % | % | Herramienta menor | 2 % | 825.145 | 16.503 |
|  |  | Costes directos |  |  | 841.648 |
