# Pozo de bombeo provisional

- Propiedad del archivo: CYPE Ingenieros S.A.
- Formato: FIEBDC-3/2016
- Programa: Generador de precios de la construcción. CYPE Ingenieros, S.A.
- Fecha: 16/10/2024
- Ámbito geográfico: Ecuador
- Divisa: USD
- Costes indirectos: 3 %
- Gastos generales: 13 %
- Beneficio industrial: 6 %
- IVA: 12 %

## A Adecuación del terreno

### AH Achiques y agotamientos

#### AHP Pozos de bombeo

**AHP010** Ud Pozo de bombeo provisional.
Pozo de bombeo provisional, de hasta 14 m de profundidad, realizado con tubo de acero de 45 cm de diámetro, para alojamiento de bomba sumergible, a utilizar en los trabajos de agotamiento del agua del fondo de la excavación.
Criterio de valoración económica: El precio no incluye la bomba sumergible.
Incluye: Hincado del tubo para formar el pozo. Excavación del pozo por el interior del tubo. Acopio del material retirado. Relleno del pozo.
Criterio de medición de proyecto: Número de unidades previstas, según documentación gráfica de Proyecto.
Criterio de medición de obra: Se medirá el número de unidades realmente ejecutadas según especificaciones de Proyecto.

| Código | Ud | Descripción | Rendimiento | Precio | Importe |
|---|---|---|---|---|---|
| mt11dap010a | Ud | Pozo de bombeo provisional, de hasta 14 m de profundidad, realizado con tubo de acero de 45 cm de diámetro. (material) | 1 | 3645.13 | 3645.130 |
| % | % | Herramienta menor | 2 % | 3645.130 | 72.903 |
|  |  | Costes directos |  |  | 3718.033 |

Residuos:
- colocación: mt11dap010a Pozo de bombeo provisional, de hasta 14 m de profundidad, realizado con tubo de acero de 45 cm de diámetro; factor de residuo 0.006

## Recursos

**mt11dap010a** Ud Pozo de bombeo provisional, de hasta 14 m de profundidad, realizado con tubo de acero de 45 cm de diámetro
Datos técnicos: Coste energético 2921.419 MJ; Emisión de CO2 151.560 kg; Código LER 17 04 05; Masa del elemento 296.8 kg; Volumen 0.141333 m3
Residuos:
- embalaje: re170203 Plástico. (componente de residuo); rendimiento 0.04 kg; Código LER 17 02 03; Masa del elemento 1 kg; Volumen 0.001667 m3
