# Compactación dinámica del terreno

- Propiedad del archivo: CYPE Ingenieros S.A.
- Formato: FIEBDC-3/2016
- Programa: Generador de precios de la construcción. CYPE Ingenieros, S.A.
- Fecha: 26/06/2024
- Ámbito geográfico: Ecuador
- Divisa: USD
- Costes indirectos: 3 %
- Gastos generales: 13 %
- Beneficio industrial: 6 %
- IVA: 12 %

## A Adecuación del terreno

### AM Mejoras del terreno

#### AMC Compactaciones

**AMC020** m² Compactación dinámica del terreno.
Compactación dinámica del terreno, con una energía por golpe entre 2000 y 2250 kN·m y una energía específica entre 2000 y 2250 kN·m/m², ejecutada en cuatro fases, según malla de impactos y tiempo de demora entre fases sucesivas, con nivelación de la plataforma tras cada una de las fases de compactación y control del proceso mediante equipo de control de penetración dinámica y asientos.
Incluye: Compactación y nivelación del terreno. Realización de pruebas de control.
Criterio de medición de proyecto: Superficie medida en proyección horizontal, según documentación gráfica de Proyecto.
Criterio de medición de obra: Se medirá, en proyección horizontal, la superficie realmente ejecutada según especificaciones de Proyecto.

| Código | Ud | Descripción | Rendimiento | Precio | Importe |
|---|---|---|---|---|---|
| mq02din020 | h | Equipo para compactación dinámica, con maza de impacto. (maquinaria) | 0.035 | 166.35 | 5.822 |
| mq02din030 | h | Equipo de control de la penetración dinámica y los asientos. (maquinaria) | 0.005 | 159.92 | 0.800 |
| mq01mot020b | h | Motoniveladora de 147 kW, equipada con escarificadora. (maquinaria) | 0.002 | 108.32 | 0.217 |
| mq02rov010i | h | Compactador monocilíndrico vibrante autopropulsado, de 129 kW, de 16,2 t, anchura de trabajo 213,4 cm. (maquinaria) | 0.003 | 75.82 | 0.227 |
| mo020 | h | Albañil. (mano de obra) | 0.066 | 10.34 | 0.682 |
| mo113 | h | Peón de albañil. (mano de obra) | 0.018 | 6.38 | 0.115 |
| mo112 | h | Peón especializado. (mano de obra) | 0.058 | 6.48 | 0.376 |
| % | % | Herramienta menor | 2 % | 8.239 | 0.165 |
|  |  | Costes directos |  |  | 8.404 |
