# Hormigón simple

- Propiedad del archivo: CYPE Ingenieros S.A.
- Formato: FIEBDC-3/2016
- Programa: Generador de precios de la construcción. CYPE Ingenieros, S.A.
- Fecha: 16/10/2024
- Ámbito geográfico: Ecuador
- Divisa: USD
- Costes indirectos: 3 %
- Gastos generales: 13 %
- Beneficio industrial: 6 %
- IVA: 12 %

## C Cimentaciones

### CH Hormigones, aceros y encofrados

#### CHH Hormigones

**CHH020** m³ Hormigón simple.
Hormigón f'c=170 kg/cm² (17 MPa), clase de exposición F0 S0 P0 C0, tamaño máximo del agregado 19 mm, consistencia blanda, preparado en obra y vaciado con medios manuales, para formación de zapata.
Incluye: Preparación del hormigón. Vaciado y compactación del hormigón. Curado del hormigón.
Criterio de medición de proyecto: Volumen teórico, según documentación gráfica de Proyecto.
Criterio de medición de obra: Se medirá el volumen teórico ejecutado según especificaciones de Proyecto, sin incluir los incrementos por excesos de excavación no autorizados.

| Código | Ud | Descripción | Rendimiento | Precio | Importe |
|---|---|---|---|---|---|
| mt08aaa010a | m³ | Agua. (material) | 0.235 | 1.84 | 0.432 |
| mt01arg000c | m³ | Arena cribada. (material) | 0.485 | 8.15 | 3.953 |
| mt01arg001ci | m³ | Agregado grueso homogeneizado, de tamaño máximo 19 mm. (material) | 0.849 | 12.63 | 10.723 |
| mt08cem000c | kg | Cemento gris en sacos. (material) | 378.4 | 0.17 | 64.328 |
| mq06hor010 | h | Concretera eléctrica con una capacidad de amasado de 160 l. (maquinaria) | 0.765 | 3.78 | 2.892 |
| mo045 | h | Maestro de estructura mayor, en el proceso de vaciado. (mano de obra) | 0.067 | 11.07 | 0.742 |
| mo092 | h | Ayudante estructurista, en el proceso de vaciado. (mano de obra) | 0.333 | 7.09 | 2.361 |
| mo113 | h | Peón de albañil. (mano de obra) | 1.4 | 6.56 | 9.184 |
| mo112 | h | Peón especializado. (mano de obra) | 1.466 | 6.67 | 9.778 |
| % | % | Herramienta menor | 2 % | 104.393 | 2.088 |
|  |  | Costes directos |  |  | 106.481 |

Residuos:
- colocación: mt01arg000c Arena cribada; factor de residuo 0.009
- colocación: mt01arg001ci Agregado grueso homogeneizado, de tamaño máximo 19 mm; factor de residuo 0.009
- colocación: mt08cem000c Cemento gris en sacos; factor de residuo 0.0063

## Recursos

**mt08aaa010a** m³ Agua
Datos técnicos: Coste energético 60.000 MJ; Emisión de CO2 30.000 kg

**mt01arg000c** m³ Arena cribada
Datos técnicos: Coste energético 146.250 MJ; Emisión de CO2 7.800 kg; Código LER 01 04 09; Masa del elemento 1950 kg; Volumen 1.21875 m3

**mt01arg001ci** m³ Agregado grueso homogeneizado, de tamaño máximo 19 mm
Datos técnicos: Coste energético 146.250 MJ; Emisión de CO2 7.800 kg; Código LER 01 04 08; Masa del elemento 1950 kg; Volumen 1.3 m3

**mt08cem000c** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
