# Demolición de cimentación de mampostería de piedra

- Propiedad del archivo: CYPE Ingenieros S.A.
- Formato: FIEBDC-3/2016
- Programa: Generador de precios de la construcción. CYPE Ingenieros, S.A.
- Fecha: 19/06/2025
- Ámbito geográfico: Ecuador
- Divisa: USD
- Costes indirectos: 3 %
- Gastos generales: 13 %
- Beneficio industrial: 6 %
- IVA: 12 %

## D Demoliciones

### DD Cimentaciones

#### DDS Superficiales

**DDS010** m³ Demolición de cimentación de mampostería de piedra.
Demolición de cimentación de calicanto, de más de 1,5 m de profundidad máxima, con martillo neumático y carga manual sobre camión o contenedor.
Incluye: Demolición del elemento. Fragmentación de los escombros en piezas manejables. Retirada y acopio de escombros. Limpieza de los restos de obra. Carga manual de escombros sobre camión o contenedor.
Criterio de medición de proyecto: Volumen medido según documentación gráfica de Proyecto.
Criterio de medición de obra: Se medirá el volumen realmente demolido, medido como diferencia entre los perfiles levantados antes de empezar la demolición y los levantados al finalizarla, aprobados por el director de la ejecución de la obra, según especificaciones de Proyecto.

| Código | Ud | Descripción | Rendimiento | Precio | Importe |
|---|---|---|---|---|---|
| mq05mai030 | h | Martillo neumático. (maquinaria) | 3.188 | 5.01 | 15.972 |
| mq05pdm110 | h | Compresor portátil diesel media presión 10 m³/min. (maquinaria) | 1.594 | 8.5 | 13.549 |
| mo113 | h | Peón de albañil. (mano de obra) | 5.292 | 6.85 | 36.250 |
| mo112 | h | Peón especializado. (mano de obra) | 3.644 | 6.97 | 25.399 |
| % | % | Herramienta menor | 2 % | 91.170 | 1.823 |
|  |  | Costes directos |  |  | 92.993 |

Residuos:
- demolición: ruo010413 Residuos del corte y serrado de piedra distintos de los mencionados en el código 01 04 07. (componente de residuo); rendimiento 920 kg; Código LER 01 04 13; Masa del elemento 1 kg; Volumen 0.000667 m3
- demolición: ruo170101 Hormigón (hormigones, morteros y prefabricados). (componente de residuo); rendimiento 1140 kg; Código LER 17 01 01; Masa del elemento 1 kg; Volumen 0.000667 m3
