# Demolición de losa metálica

- Propiedad del archivo: CYPE Ingenieros S.A.
- Formato: FIEBDC-3/2016
- Programa: Generador de precios de la construcción. CYPE Ingenieros, S.A.
- Fecha: 16/10/2024
- Ámbito geográfico: Ecuador
- Divisa: USD
- Costes indirectos: 3 %
- Gastos generales: 13 %
- Beneficio industrial: 6 %
- IVA: 12 %

## D Demoliciones

### DE Estructuras

#### DEA Acero

**DEA020** m² Demolición de losa metálica.
Demolición de losa de viguetas metálicas y entrevigado de bovedillas cerámicas con capa de compresión de hormigón, realizado con martillo neumático y equipo de oxicorte, previo levantado del piso y su base, y carga manual sobre camión o contenedor.
Criterio de valoración económica: El precio no incluye el levantado del piso.
Incluye: Replanteo de la superficie de losa a demoler. Demolición del elemento. Fragmentación de los escombros en piezas manejables. Retirada y acopio de escombros. Limpieza de los restos de obra. Carga manual de escombros sobre camión o contenedor.
Criterio de medición de proyecto: Superficie medida según documentación gráfica de Proyecto.
Criterio de medición de obra: Se medirá la superficie realmente demolida según especificaciones de Proyecto.

| Código | Ud | Descripción | Rendimiento | Precio | Importe |
|---|---|---|---|---|---|
| mq05mai030 | h | Martillo neumático. (maquinaria) | 0.464 | 5.01 | 2.325 |
| mq05pdm110 | h | Compresor portátil diesel media presión 10 m³/min. (maquinaria) | 0.232 | 8.5 | 1.972 |
| mq08sol010 | h | Equipo de oxicorte, con acetileno como combustible y oxígeno como comburente. (maquinaria) | 0.406 | 9.05 | 3.674 |
| mo019 | h | Maestro soldador. (mano de obra) | 0.487 | 10.78 | 5.250 |
| mo112 | h | Peón especializado. (mano de obra) | 0.348 | 6.67 | 2.321 |
| mo113 | h | Peón de albañil. (mano de obra) | 1.251 | 6.56 | 8.207 |
| % | % | Herramienta menor | 2 % | 23.749 | 0.475 |
|  |  | Costes directos |  |  | 24.224 |

Residuos:
- demolición: ruo170101 Hormigón (hormigones, morteros y prefabricados). (componente de residuo); rendimiento 184 kg; Código LER 17 01 01; Masa del elemento 1 kg; Volumen 0.000667 m3
- demolición: ruo170103 Tejas y materiales cerámicos. (componente de residuo); rendimiento 90 kg; Código LER 17 01 03; Masa del elemento 1 kg; Volumen 0.0008 m3
- demolición: ruo170405 Hierro y acero. (componente de residuo); rendimiento 18.228 kg; Código LER 17 04 05; Masa del elemento 1 kg; Volumen 0.000476 m3
