# Desmontaje de columna metálica

- Propiedad del archivo: CYPE Ingenieros S.A.
- Formato: FIEBDC-3/2016
- Programa: Generador de precios de la construcción. CYPE Ingenieros, S.A.
- Fecha: 16/10/2024
- Ámbito geográfico: Ecuador
- Divisa: USD
- Costes indirectos: 3 %
- Gastos generales: 13 %
- Beneficio industrial: 6 %
- IVA: 12 %

## D Demoliciones

### DE Estructuras

#### DEA Acero

**DEA030** m Desmontaje de columna metálica.
Desmontaje de columna metálica, formada por piezas simples de perfil de acero laminado, de hasta 3 m de longitud media, con equipo de oxicorte, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.13 | 9.05 | 1.177 |
| mo019 | h | Maestro soldador. (mano de obra) | 0.156 | 10.78 | 1.682 |
| mo113 | h | Peón de albañil. (mano de obra) | 0.623 | 6.56 | 4.087 |
| % | % | Herramienta menor | 2 % | 6.946 | 0.139 |
|  |  | Costes directos |  |  | 7.085 |

Residuos:
- demolición: ruo170405 Hierro y acero. (componente de residuo); rendimiento 12 kg; Código LER 17 04 05; Masa del elemento 1 kg; Volumen 0.000476 m3
