# Demolición de losa de hormigón armado con medios mecánicos

- Propiedad del archivo: CYPE Ingenieros S.A.
- Formato: FIEBDC-3/2016
- Programa: Generador de precios de la construcción. CYPE Ingenieros, S.A.
- Fecha: 13/02/2025
- Ámbito geográfico: Ecuador
- Divisa: USD
- Costes indirectos: 3 %
- Gastos generales: 13 %
- Beneficio industrial: 6 %
- IVA: 12 %

## D Demoliciones

### DE Estructuras

#### DEH Hormigón

**DEH021** m² Demolición de losa de hormigón armado con medios mecánicos.
Demolición de losa maciza de hormigón armado de 26 a 28 cm de canto total, con retroexcavadora con martillo rompedor, previo levantado del piso y su base, y carga manual sobre camión o contenedor.
Criterio de valoración económica: El precio no incluye el levantado del piso.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.609 | 79.79 | 48.592 |
| mq08sol010 | h | Equipo de oxicorte, con acetileno como combustible y oxígeno como comburente. (maquinaria) | 0.365 | 9.05 | 3.303 |
| mo112 | h | Peón especializado. (mano de obra) | 0.73 | 6.97 | 5.088 |
| mo019 | h | Maestro soldador. (mano de obra) | 0.438 | 11.26 | 4.932 |
| mo113 | h | Peón de albañil. (mano de obra) | 1.095 | 6.85 | 7.501 |
| % | % | Herramienta menor | 2 % | 69.416 | 1.388 |
|  |  | Costes directos |  |  | 70.804 |

Residuos:
- demolición: ruo170101 Hormigón (hormigones, morteros y prefabricados). (componente de residuo); rendimiento 621 kg; Código LER 17 01 01; Masa del elemento 1 kg; Volumen 0.000667 m3
- demolición: ruo170405 Hierro y acero. (componente de residuo); rendimiento 22 kg; Código LER 17 04 05; Masa del elemento 1 kg; Volumen 0.000476 m3
