# Demolición de capa de compresión de hormigón en losas

- Propiedad del archivo: CYPE Ingenieros S.A.
- Formato: FIEBDC-3/2016
- Programa: Generador de precios de la construcción. CYPE Ingenieros, S.A.
- Fecha: 16/10/2024
- Ámbito geográfico: Ecuador
- Divisa: USD
- Costes indirectos: 3 %
- Gastos generales: 13 %
- Beneficio industrial: 6 %
- IVA: 12 %

## D Demoliciones

### DE Estructuras

#### DEH Hormigón

**DEH080** m² Demolición de capa de compresión de hormigón en losas.
Demolición de capa de compresión de hormigón, de 4 cm de espesor, en losas, con medios manuales y martillo neumático, previo levantado del piso y su base, y carga manual sobre camión o contenedor.
Criterio de valoración económica: El precio no incluye el levantado del piso.
Incluye: Replanteo de la superficie a demoler. Demolición del elemento. Fragmentación de los escombros en piezas manejables. Retirada y acopio de escombros. Limpieza de los restos de obra. Carga manual de escombros sobre camión o contenedor.
Criterio de medición de proyecto: Superficie medida según documentación gráfica de Proyecto.
Criterio de medición de obra: Se medirá la superficie realmente demolida según especificaciones de Proyecto.

| Código | Ud | Descripción | Rendimiento | Precio | Importe |
|---|---|---|---|---|---|
| mq05mai030 | h | Martillo neumático. (maquinaria) | 0.174 | 5.01 | 0.872 |
| mq05pdm110 | h | Compresor portátil diesel media presión 10 m³/min. (maquinaria) | 0.087 | 8.5 | 0.740 |
| mo112 | h | Peón especializado. (mano de obra) | 0.209 | 6.67 | 1.394 |
| mo113 | h | Peón de albañil. (mano de obra) | 0.104 | 6.56 | 0.682 |
| % | % | Herramienta menor | 2 % | 3.688 | 0.074 |
|  |  | Costes directos |  |  | 3.762 |

Residuos:
- demolición: ruo170101 Hormigón (hormigones, morteros y prefabricados). (componente de residuo); rendimiento 92 kg; Código LER 17 01 01; Masa del elemento 1 kg; Volumen 0.000667 m3
- demolición: ruo170405 Hierro y acero. (componente de residuo); rendimiento 3.063 kg; Código LER 17 04 05; Masa del elemento 1 kg; Volumen 0.000476 m3
