# Demolición de losa de madera

- Propiedad del archivo: CYPE Ingenieros S.A.
- Formato: FIEBDC-3/2016
- Programa: Generador de precios de la construcción. CYPE Ingenieros, S.A.
- Fecha: 16/10/2024
- Ámbito geográfico: Ecuador
- Divisa: USD
- Costes indirectos: 3 %
- Gastos generales: 13 %
- Beneficio industrial: 6 %
- IVA: 12 %

## D Demoliciones

### DE Estructuras

#### DEM Madera

**DEM020** m² Demolición de losa de madera.
Demolición de losa de viguetas de madera y entrevigado de entarimado de madera machihembrado, unido a las viguetas por clavazón, con medios manuales y motosierra, previo levantado del piso y su base, y carga manual sobre camión o contenedor.
Criterio de valoración económica: El precio no incluye el levantado del piso.
Incluye: Apeos y trabajos de estabilidad y protección del entorno. Replanteo de la superficie de losa a demoler. Demolición del elemento. Fragmentación de los escombros en piezas manejables. Retirada y acopio de escombros. Limpieza de los restos de obra. Carga manual de escombros sobre camión o contenedor.
Criterio de medición de proyecto: Superficie medida según documentación gráfica de Proyecto.
Criterio de medición de obra: Se medirá la superficie realmente demolida según especificaciones de Proyecto.

| Código | Ud | Descripción | Rendimiento | Precio | Importe |
|---|---|---|---|---|---|
| mq09sie010 | h | Motosierra a gasolina, de 50 cm de espada y 2 kW de potencia. (maquinaria) | 0.927 | 3.68 | 3.411 |
| mo112 | h | Peón especializado. (mano de obra) | 1.112 | 6.67 | 7.417 |
| % | % | Herramienta menor | 2 % | 10.828 | 0.217 |
|  |  | Costes directos |  |  | 11.045 |

Residuos:
- demolición: ruo170101 Hormigón (hormigones, morteros y prefabricados). (componente de residuo); rendimiento 96.6 kg; Código LER 17 01 01; Masa del elemento 1 kg; Volumen 0.000667 m3
- demolición: ruo170201 Madera. (componente de residuo); rendimiento 35.5 kg; Código LER 17 02 01; Masa del elemento 1 kg; Volumen 0.000909 m3
- demolición: ruo170405 Hierro y acero. (componente de residuo); rendimiento 2.7 kg; Código LER 17 04 05; Masa del elemento 1 kg; Volumen 0.000476 m3
