# Demolición de correa de madera

- Propiedad del archivo: CYPE Ingenieros S.A.
- Formato: FIEBDC-3/2016
- Programa: Generador de precios de la construcción. CYPE Ingenieros, S.A.
- Fecha: 16/10/2024
- Ámbito geográfico: Ecuador
- Divisa: USD
- Costes indirectos: 3 %
- Gastos generales: 13 %
- Beneficio industrial: 6 %
- IVA: 12 %

## D Demoliciones

### DE Estructuras

#### DEM Madera

**DEM110** m Demolición de correa de madera.
Demolición de correa de madera, con medios manuales y motosierra, y carga manual sobre camión o contenedor.
Incluye: Demolición del elemento. Fragmentación de los escombros en piezas manejables. Retirada y acopio de escombros. Limpieza de los restos de obra. Carga manual de escombros sobre camión o contenedor.
Criterio de medición de proyecto: Longitud medida según documentación gráfica de Proyecto.
Criterio de medición de obra: Se medirá la longitud realmente demolida según especificaciones de Proyecto.

| Código | Ud | Descripción | Rendimiento | Precio | Importe |
|---|---|---|---|---|---|
| mq09sie010 | h | Motosierra a gasolina, de 50 cm de espada y 2 kW de potencia. (maquinaria) | 0.139 | 3.68 | 0.512 |
| mo020 | h | Albañil. (mano de obra) | 0.167 | 10.64 | 1.777 |
| mo112 | h | Peón especializado. (mano de obra) | 0.167 | 6.67 | 1.114 |
| mo113 | h | Peón de albañil. (mano de obra) | 0.278 | 6.56 | 1.824 |
| % | % | Herramienta menor | 2 % | 5.227 | 0.105 |
|  |  | Costes directos |  |  | 5.332 |

Residuos:
- demolición: ruo170201 Madera. (componente de residuo); rendimiento 5.014 kg; Código LER 17 02 01; Masa del elemento 1 kg; Volumen 0.000909 m3
