# Demolición de hoja exterior de fachada, de mampostería vista

- Propiedad del archivo: CYPE Ingenieros S.A.
- Formato: FIEBDC-3/2016
- Programa: Generador de precios de la construcción. CYPE Ingenieros, S.A.
- Fecha: 26/06/2024
- Ámbito geográfico: Ecuador
- Divisa: USD
- Costes indirectos: 3 %
- Gastos generales: 13 %
- Beneficio industrial: 6 %
- IVA: 12 %

## D Demoliciones

### DF Fachadas

#### DFF Mamposterías

**DFF010** m² Demolición de hoja exterior de fachada, de mampostería vista.
Demolición de hoja exterior en cerramiento de fachada, de mampostería armada, vista, formada por bloque de hormigón de 10 cm de espesor, con medios manuales, sin afectar a la estabilidad de los elementos constructivos contiguos, y carga manual sobre camión o contenedor.
Incluye: Demolición del elemento. Fragmentación de los escombros en piezas manejables. Retirada y acopio de escombros. Limpieza de los restos de obra. Carga manual de escombros sobre camión o contenedor.
Criterio de medición de proyecto: Superficie medida según documentación gráfica de Proyecto.
Criterio de medición de obra: Se medirá la superficie realmente demolida según especificaciones de Proyecto.

| Código | Ud | Descripción | Rendimiento | Precio | Importe |
|---|---|---|---|---|---|
| mo113 | h | Peón de albañil. (mano de obra) | 0.612 | 6.38 | 3.905 |
| % | % | Herramienta menor | 2 % | 3.905 | 0.078 |
|  |  | Costes directos |  |  | 3.983 |

Residuos:
- demolición: ruo170101 Hormigón (hormigones, morteros y prefabricados). (componente de residuo); rendimiento 101.5 kg; Código LER 17 01 01; Masa del elemento 1 kg; Volumen 0.000667 m3
- demolición: ruo170405 Hierro y acero. (componente de residuo); rendimiento 1 kg; Código LER 17 04 05; Masa del elemento 1 kg; Volumen 0.000476 m3
