# Desmontaje de gárgola

- Propiedad del archivo: CYPE Ingenieros S.A.
- Formato: FIEBDC-3/2016
- Programa: Generador de precios de la construcción. CYPE Ingenieros, S.A.
- Fecha: 16/10/2024
- Ámbito geográfico: Ecuador
- Divisa: USD
- Costes indirectos: 3 %
- Gastos generales: 13 %
- Beneficio industrial: 6 %
- IVA: 12 %

## D Demoliciones

### DH Remates

#### DHE De exteriores

**DHE060** Ud Desmontaje de gárgola.
Desmontaje de gárgola de hormigón polímero, con medios manuales, sin deteriorar los elementos constructivos contiguos, y carga manual sobre camión o contenedor.
Incluye: Desmontaje del elemento. Retirada y acopio del material desmontado. Limpieza de los restos de obra. Carga manual del material desmontado y restos de obra sobre camión o contenedor.
Criterio de medición de proyecto: Número de unidades previstas, según documentación gráfica de Proyecto.
Criterio de medición de obra: Se medirá el número de unidades realmente desmontadas según especificaciones de Proyecto.

| Código | Ud | Descripción | Rendimiento | Precio | Importe |
|---|---|---|---|---|---|
| mo113 | h | Peón de albañil. (mano de obra) | 0.143 | 6.56 | 0.938 |
| % | % | Herramienta menor | 2 % | 0.938 | 0.019 |
|  |  | Costes directos |  |  | 0.957 |

Residuos:
- demolición: ruo170101 Hormigón (hormigones, morteros y prefabricados). (componente de residuo); rendimiento 1.85 kg; Código LER 17 01 01; Masa del elemento 1 kg; Volumen 0.000667 m3
