# Desmontaje de tela metálica en vallado de predio

- Propiedad del archivo: CYPE Ingenieros S.A.
- Formato: FIEBDC-3/2016
- Programa: Generador de precios de la construcción. CYPE Ingenieros, S.A.
- Fecha: 26/06/2024
- Ámbito geográfico: Ecuador
- Divisa: USD
- Costes indirectos: 3 %
- Gastos generales: 13 %
- Beneficio industrial: 6 %
- IVA: 12 %

## D Demoliciones

### DU Urbanización interior del predio

#### DUV Cerramientos exteriores

**DUV050** m Desmontaje de tela metálica en vallado de predio.
Desmontaje de tela metálica en vallado de predio, con una altura menor de 1,5 m, con medios manuales, y carga manual sobre camión o contenedor.
Criterio de valoración económica: El precio incluye el desmontaje de los accesorios y de los elementos de fijación, pero no incluye la demolición de los postes.
Incluye: Desmontaje del elemento. Retirada y acopio del material desmontado. Limpieza de los restos de obra. Carga manual del material desmontado y restos de obra sobre camión o contenedor.
Criterio de medición de proyecto: Longitud medida según documentación gráfica de Proyecto.
Criterio de medición de obra: Se medirá la longitud realmente desmontada según especificaciones de Proyecto.

| Código | Ud | Descripción | Rendimiento | Precio | Importe |
|---|---|---|---|---|---|
| mo112 | h | Peón especializado. (mano de obra) | 0.104 | 6.48 | 0.674 |
| mo113 | h | Peón de albañil. (mano de obra) | 0.244 | 6.38 | 1.557 |
| % | % | Herramienta menor | 2 % | 2.231 | 0.045 |
|  |  | Costes directos |  |  | 2.276 |

Residuos:
- demolición: ruo170405 Hierro y acero. (componente de residuo); rendimiento 4.04 kg; Código LER 17 04 05; Masa del elemento 1 kg; Volumen 0.000476 m3
