# Limpieza superficial de perfiles metálicos en estructuras de acero

- Propiedad del archivo: CYPE Ingenieros S.A.
- Formato: FIEBDC-3/2016
- Programa: Generador de precios de la construcción. CYPE Ingenieros, S.A.
- Fecha: 16/10/2024
- Ámbito geográfico: Ecuador
- Divisa: USD
- Costes indirectos: 3 %
- Gastos generales: 13 %
- Beneficio industrial: 6 %
- IVA: 12 %

## E Estructuras

### EA Acero

#### EAK Preparación de la superficie

**EAK010** m² Limpieza superficial de perfiles metálicos en estructuras de acero.
Limpieza superficial de perfiles metálicos, quitando los restos deteriorados de pintura, protección ignífuga y otros revestimientos, mediante la proyección en seco de material abrasivo formado por partículas de silicato de aluminio, hasta alcanzar un grado de preparación Sa 2 según ISO 8501-1, eliminando casi toda la capa de laminación, el óxido visible y las partículas extrañas del soporte, hasta quedar un 66% de la superficie limpia y de color gris y limpieza posterior con aspirador de polvo, aire comprimido limpio y seco o cepillo limpio, para proceder posteriormente a la aplicación de una protección antioxidante.
Criterio de valoración económica: El precio no incluye la protección antioxidante.
Incluye: Montaje y preparación del equipo. Aplicación mecánica del chorro de abrasivo. Desmontaje del equipo. Limpieza de la superficie soporte. Retirada y acopio del material proyectado y los restos generados. Carga del material proyectado y los restos generados sobre camión o contenedor.
Criterio de medición de proyecto: Superficie medida según documentación gráfica de Proyecto.
Criterio de medición de obra: Se medirá la superficie realmente ejecutada según especificaciones de Proyecto.

| Código | Ud | Descripción | Rendimiento | Precio | Importe |
|---|---|---|---|---|---|
| mt08lim010a | kg | Abrasivo para limpieza mediante chorro a presión, formado por partículas de silicato de aluminio. (material) | 2.25 | 0.31 | 0.698 |
| mq08lch010 | h | Equipo de chorro de arena a presión. (maquinaria) | 0.243 | 3.52 | 0.855 |
| mq08gel010k | h | Grupo electrógeno insonorizado, trifásico, de 45 kVA de potencia. (maquinaria) | 0.243 | 5.9 | 1.434 |
| mo112 | h | Peón especializado. (mano de obra) | 0.29 | 6.67 | 1.934 |
| mo113 | h | Peón de albañil. (mano de obra) | 0.29 | 6.56 | 1.902 |
| % | % | Herramienta menor | 2 % | 6.823 | 0.136 |
|  |  | Costes directos |  |  | 6.959 |

Residuos:
- colocación: mt08lim010a Abrasivo para limpieza mediante chorro a presión, formado por partículas de silicato de aluminio; factor de residuo 0.06

## Recursos

**mt08lim010a** kg Abrasivo para limpieza mediante chorro a presión, formado por partículas de silicato de aluminio
Datos técnicos: Coste energético 0.194 MJ; Emisión de CO2 0.010 kg; Código LER 17 09 04; Masa del elemento 1 kg; Volumen 0.000667 m3
Residuos:
- embalaje: re170203 Plástico. (componente de residuo); rendimiento 0.002 kg; Código LER 17 02 03; Masa del elemento 1 kg; Volumen 0.001667 m3
