# Columna de piedra natural

- Propiedad del archivo: CYPE Ingenieros S.A.
- Formato: FIEBDC-3/2016
- Programa: Generador de precios de la construcción. CYPE Ingenieros, S.A.
- Fecha: 16/10/2024
- Ámbito geográfico: Ecuador
- Divisa: USD
- Costes indirectos: 3 %
- Gastos generales: 13 %
- Beneficio industrial: 6 %
- IVA: 12 %

## E Estructuras

### EC Mampostería de piedra

#### ECP Columnas

**ECP010** Ud Columna de piedra natural.
Columna de granito Gris Mondariz, con fuste de sección circular de 30 cm de diámetro, 200 cm de alto y acabado aserrado. Colocación en obra: mediante su apoyo sobre la superficie soporte.
Incluye: Replanteo de ejes y perímetro de la columna. Colocación de la columna. Aplomado y nivelación del conjunto. Rejuntado.
Criterio de medición de proyecto: Número de unidades previstas, según documentación gráfica de Proyecto.
Criterio de medición de obra: Se medirá el número de unidades realmente ejecutadas según especificaciones de Proyecto.

| Código | Ud | Descripción | Rendimiento | Precio | Importe |
|---|---|---|---|---|---|
| mt06cpn010aad | Ud | Columna de granito Gris Mondariz, con fuste de sección circular de 30 cm de diámetro, 200 cm de alto y acabado aserrado. (material) | 1 | 901.82 | 901.820 |
| mq07gte010c | h | Grúa autopropulsada de brazo telescópico con una capacidad de elevación de 30 t y 27 m de altura máxima de trabajo. (maquinaria) | 1.159 | 82.25 | 95.328 |
| mo022 | h | Colocador de piedra natural. (mano de obra) | 3.453 | 10.64 | 36.740 |
| mo060 | h | Ayudante colocador de piedra natural. (mano de obra) | 3.453 | 6.82 | 23.549 |
| % | % | Herramienta menor | 2 % | 1057.437 | 21.149 |
|  |  | Costes directos |  |  | 1078.586 |

Residuos:
- colocación: mt06cpn010aad Columna de granito Gris Mondariz, con fuste de sección circular de 30 cm de diámetro, 200 cm de alto y acabado aserrado; factor de residuo 0.0133885

## Recursos

**mt06cpn010aad** Ud Columna de granito Gris Mondariz, con fuste de sección circular de 30 cm de diámetro, 200 cm de alto y acabado aserrado
Datos técnicos: Coste energético 764.546 MJ; Emisión de CO2 33.081 kg; Código LER 01 04 13; Masa del elemento 367.57 kg; Volumen 0.245047 m3
