# Sellado de juntas y colocación de inyectores externos en muros de mampostería

- Propiedad del archivo: CYPE Ingenieros S.A.
- Formato: FIEBDC-3/2016
- Programa: Generador de precios de la construcción. CYPE Ingenieros, S.A.
- Fecha: 16/10/2024
- Ámbito geográfico: Ecuador
- Divisa: USD
- Costes indirectos: 3 %
- Gastos generales: 13 %
- Beneficio industrial: 6 %
- IVA: 12 %

## E Estructuras

### EC Mampostería de piedra

#### ECY Reparaciones

**ECY022** m Sellado de juntas y colocación de inyectores externos en muros de mampostería.
Sellado de juntas en muros de mampostería con mortero de cal hidratada, a fin de evitar la fuga de la lechada durante el proceso de inyección y permitir al mismo tiempo la fijación de los inyectores externos de 15 a 20 mm de diámetro, colocados cada 30 cm, con el mismo material de sellado; realizado en trabajos de consolidación de muros de mampostería mediante inyecciones.
Incluye: Sellado superficial de las juntas. Fijación de los inyectores. Retirada de los inyectores. Eliminación del material de sellado sobrante.
Criterio de medición de proyecto: Longitud medida según documentación gráfica de Proyecto.
Criterio de medición de obra: Se medirá la longitud realmente ejecutada según especificaciones de Proyecto.

| Código | Ud | Descripción | Rendimiento | Precio | Importe |
|---|---|---|---|---|---|
| mt09reh121 | Ud | Tapón inyector externo. (material) | 3 | 0.51 | 1.530 |
| mt09reh122 | Ud | Inyector externo. (material) | 3 | 1.66 | 4.980 |
| mt09reh220a | kg | Mortero de albañilería, compuesto por cal hidratada, metacaolín y arena silícea; tipo M-5; con 7,5 N/mm² de resistencia a compresión; para uso en elementos ubicados en el interior de las construcciones, sujetos a requisitos estructurales. (material) | 5 | 1.85 | 9.250 |
| mo020 | h | Albañil. (mano de obra) | 0.553 | 10.64 | 5.884 |
| mo112 | h | Peón especializado. (mano de obra) | 0.622 | 6.67 | 4.149 |
| % | % | Herramienta menor | 2 % | 25.793 | 0.516 |
|  |  | Costes directos |  |  | 26.309 |

Residuos:
- colocación: mt09reh220a; factor de residuo 0.065667

## Recursos

**mt09reh220a** kg Mortero de albañilería
Datos técnicos: Coste energético 2.251 MJ; Emisión de CO2 0.184 kg; Código LER 17 09 04; Masa del elemento 1 kg; Volumen 0.000667 m3
Residuos:
- embalaje: re170203 Plástico. (componente de residuo); rendimiento 0.003 kg; Código LER 17 02 03; Masa del elemento 1 kg; Volumen 0.001667 m3
