# Consolidación superficial de muro de mampostería

- Propiedad del archivo: CYPE Ingenieros S.A.
- Formato: FIEBDC-3/2016
- Programa: Generador de precios de la construcción. CYPE Ingenieros, S.A.
- Fecha: 16/10/2024
- Ámbito geográfico: Ecuador
- Divisa: USD
- Costes indirectos: 3 %
- Gastos generales: 13 %
- Beneficio industrial: 6 %
- IVA: 12 %

## E Estructuras

### EC Mampostería de piedra

#### ECY Reparaciones

**ECY025** m² Consolidación superficial de muro de mampostería.
Consolidación de la superficie deteriorada de muro de mampostería, a fin de recuperar la resistencia original sin reducir la permeabilidad del elemento ni alterar su aspecto, mediante aplicación manual con rodillo o pistola de una mano de impregnación incolora consolidante, a base de éster orgánico de ácido de silicio, hasta la saturación del elemento.
Incluye: Limpieza de la superficie soporte. Aplicación de la mano de impregnación incolora consolidante. Eliminación del exceso de impregnación incolora consolidante.
Criterio de medición de proyecto: Superficie medida según documentación gráfica de Proyecto.
Criterio de medición de obra: Se medirá la superficie realmente ejecutada según especificaciones de Proyecto.

| Código | Ud | Descripción | Rendimiento | Precio | Importe |
|---|---|---|---|---|---|
| mt28pcs050a | l | Impregnación incolora consolidante, a base de éster orgánico de ácido de silicio, permeable al vapor de agua, antimoho y antiverdín y con resistencia a los álcalis, para aplicar con cepillo o brocha. (material) | 0.2 | 160.22 | 32.044 |
| mo020 | h | Albañil. (mano de obra) | 0.276 | 10.64 | 2.937 |
| % | % | Herramienta menor | 2 % | 34.981 | 0.700 |
|  |  | Costes directos |  |  | 35.681 |

Residuos:
- colocación: mt28pcs050a; factor de residuo 0.03

## Recursos

**mt28pcs050a** l Impregnación incolora consolidante
Datos técnicos: Coste energético 15.829 MJ; Emisión de CO2 0.878 kg; Código LER 17 09 04; Masa del elemento 0.95 kg; Volumen 0.000633 m3
Residuos:
- embalaje: re150104 Envases metálicos. (componente de residuo); rendimiento 0.064 kg; Código LER 15 01 04; Masa del elemento 1 kg; Volumen 0.001667 m3
