# Reparación de fisuras en estructura de mampostería de ladrillo cerámico, con mortero

- Propiedad del archivo: CYPE Ingenieros S.A.
- Formato: FIEBDC-3/2016
- Programa: Generador de precios de la construcción. CYPE Ingenieros, S.A.
- Fecha: 16/10/2024
- Ámbito geográfico: Ecuador
- Divisa: USD
- Costes indirectos: 3 %
- Gastos generales: 13 %
- Beneficio industrial: 6 %
- IVA: 12 %

## E Estructuras

### EF Mampostería

#### EFY Reparaciones

**EFY010** m² Reparación de fisuras en estructura de mampostería de ladrillo cerámico, con mortero.
Reparación de fisuras en estructura de mampostería de ladrillo cerámico mediante el sellado de juntas y fisuras con mortero bastardo de cemento CEM II/A-P 32,5 R, cal y arena; confeccionado en obra.
Incluye: Limpieza y preparación de la zona a tratar. Repicado y saneado en elementos inestables. Limpieza de juntas. Sellado de juntas y fisuras con mortero. Retirada y acopio de escombros. Carga manual de escombros sobre camión o contenedor.
Criterio de medición de proyecto: Superficie medida según documentación gráfica de Proyecto.
Criterio de medición de obra: Se medirá la superficie realmente ejecutada según especificaciones de Proyecto.

| Código | Ud | Descripción | Rendimiento | Precio | Importe |
|---|---|---|---|---|---|
| mt09mor020a | m³ | Mortero bastardo de cemento CEM II/A-P 32,5 R, cal y arena, tipo M-2,5, confeccionado en obra con 200 kg/m³ de cemento y una proporción en volumen 1:2:10. (material) | 0.006 | 171.27 | 1.028 |
| mo020 | h | Albañil. (mano de obra) | 0.414 | 10.64 | 4.405 |
| mo113 | h | Peón de albañil. (mano de obra) | 0.414 | 6.56 | 2.716 |
| % | % | Herramienta menor | 2 % | 8.149 | 0.163 |
|  |  | Costes directos |  |  | 8.312 |

Residuos:
- colocación: mt09mor020a; factor de residuo 0.0036

## Recursos

**mt09mor020a** m³ Mortero bastardo de cemento CEM II/A-P 32,5 R
Datos técnicos: Coste energético 3724.000 MJ; Emisión de CO2 323.000 kg; Código LER 17 01 01; Masa del elemento 1900 kg; Volumen 1.266667 m3
