# Losa con placa colaborante

- Propiedad del archivo: CYPE Ingenieros S.A.
- Formato: FIEBDC-3/2016
- Programa: Generador de precios de la construcción. CYPE Ingenieros, S.A.
- Fecha: 16/10/2024
- Ámbito geográfico: Ecuador
- Divisa: USD
- Costes indirectos: 3 %
- Gastos generales: 13 %
- Beneficio industrial: 6 %
- IVA: 12 %

## E Estructuras

### EH Hormigón armado

#### EHX Losas con lámina metálica

**EHX005** m² Losa con placa colaborante.
Losa de 10 cm de canto, con placa colaborante de acero galvanizado con forma acanalada, de 0,65 mm de espesor, 50 mm de altura de perfil y 329 mm de intereje, 10 conectores soldados de acero galvanizado, de 19 mm de diámetro y 81 mm de altura y hormigón armado realizado con hormigón f'c=210 kg/cm² (21 MPa), clase de exposición F0 S0 P0 C0, tamaño máximo del agregado 12,5 mm, consistencia blanda, preparado en obra, y vaciado con medios manuales, volumen total de hormigón 0,062 m³/m²; acero Grado 60 (fy=4200 kg/cm²), con una cuantía total de 1 kg/m²; y malla electrosoldada 15x15 cm y Ø 3,5-3,5 mm; apoyado todo ello sobre estructura metálica. Incluso piezas angulares para remates perimetrales y de voladizos, tornillos para fijación de las láminas, alambre de atar, separadores y agente filmógeno, para el curado de hormigones y morteros.
Criterio de valoración económica: El precio incluye el figurado del acero (corte y doblado) en el taller de fabricación, en obra y el armado en el lugar definitivo de su colocación en obra, pero no incluye la estructura metálica.
Incluye: Replanteo. Montaje de las láminas. Fijación de las láminas y resolución de los apoyos. Fijación de los conectores a las láminas, mediante soldadura. Colocación de armaduras con separadores homologados. Preparación del hormigón. Vaciado y compactación del hormigón. Regleado y nivelación de la superficie de acabado. Curado del hormigón.
Criterio de medición de proyecto: Superficie medida en verdadera magnitud, según documentación gráfica de Proyecto, deduciendo los huecos de superficie mayor de 6 m².
Criterio de medición de obra: Se medirá, en verdadera magnitud, la superficie realmente ejecutada según especificaciones de Proyecto, deduciendo los huecos de superficie mayor de 6 m².

| Código | Ud | Descripción | Rendimiento | Precio | Importe |
|---|---|---|---|---|---|
| mt07pcl010eoqna | m² | Perfil de lámina de acero galvanizado con forma acanalada, de 0,65 mm de espesor, 50 mm de altura de perfil y 329 mm de intereje, 7 a 8 kg/m² y un momento de inercia de 20 a 30 cm4. (material) | 1.05 | 33.42 | 35.091 |
| mt07pcl020 | m | Pieza angular de lámina de acero galvanizado, para remates perimetrales y de voladizos. (material) | 0.04 | 33.74 | 1.350 |
| mt07pcl030 | Ud | Tornillo autotaladrante rosca-metal, para fijación de láminas. (material) | 6 | 0.43 | 2.580 |
| mt07aco020i | Ud | Separador homologado para losas. (material) | 3 | 0.11 | 0.330 |
| mt07aco060d | kg | Acero en barras corrugadas, Grado 60 (fy=4200 kg/cm²), de varios diámetros, según NTE-INEN-2167 y ASTM A 706. (material) | 1.05 | 1.45 | 1.523 |
| mt08var050 | kg | Alambre galvanizado para atar, de 1,30 mm de diámetro. (material) | 0.029 | 1.84 | 0.053 |
| mt07ame040b | m² | Malla electrosoldada con alambres longitudinales y transversales de 3,5 mm de diámetro espaciados 15x15 cm, según NTE-INEN-2209 y ASTM A 497. (material) | 1.15 | 1.43 | 1.645 |
| mt08aaa010a | m³ | Agua. (material) | 0.016 | 1.84 | 0.029 |
| mt01arg000c | m³ | Arena cribada. (material) | 0.036 | 8.15 | 0.293 |
| mt01arg001ce | m³ | Agregado grueso homogeneizado, de tamaño máximo 12,5 mm. (material) | 0.036 | 13.58 | 0.489 |
| mt08cem000c | kg | Cemento gris en sacos. (material) | 27.865 | 0.17 | 4.737 |
| mt08adt030 | l | Aditivo plastificante para la reducción del agua de amasado del hormigón. (material) | 0.139 | 2.74 | 0.381 |
| mt07cem040a | Ud | Conector de acero galvanizado con cabeza de disco, de 19 mm de diámetro y 81 mm de altura, para fijar a estructura de acero mediante soldadura a la placa colaborante. (material) | 10 | 1.88 | 18.800 |
| mt08cur020a | l | Agente filmógeno, para el curado de hormigones y morteros. (material) | 0.15 | 1.91 | 0.287 |
| mq06hor010 | h | Concretera eléctrica con una capacidad de amasado de 160 l. (maquinaria) | 0.045 | 3.78 | 0.170 |
| mq08sol030 | h | Equipo y elementos auxiliares para soldadura de conectores. (maquinaria) | 0.58 | 21.57 | 12.511 |
| mo047 | h | Montador de estructura metálica. (mano de obra) | 0.856 | 11.07 | 9.476 |
| mo094 | h | Ayudante montador de estructura metálica. (mano de obra) | 0.332 | 7.09 | 2.354 |
| mo043 | h | Fierrero. (mano de obra) | 0.047 | 11.07 | 0.520 |
| mo090 | h | Ayudante fierrero. (mano de obra) | 0.046 | 7.09 | 0.326 |
| mo113 | h | Peón de albañil. (mano de obra) | 0.09 | 6.56 | 0.590 |
| mo112 | h | Peón especializado. (mano de obra) | 0.094 | 6.67 | 0.627 |
| mo045 | h | Maestro de estructura mayor, en el proceso de vaciado. (mano de obra) | 0.019 | 11.07 | 0.210 |
| mo092 | h | Ayudante estructurista, en el proceso de vaciado. (mano de obra) | 0.077 | 7.09 | 0.546 |
| % | % | Herramienta menor | 2 % | 94.918 | 1.898 |
|  |  | Costes directos |  |  | 96.816 |

Residuos:
- colocación: mt07pcl010eoqna; factor de residuo 0.0053
- colocación: mt07pcl020 Pieza angular de lámina de acero galvanizado, para remates perimetrales y de voladizos; factor de residuo 0.0053
- colocación: mt07pcl030 Tornillo autotaladrante rosca-metal, para fijación de láminas; factor de residuo 0.00428571
- colocación: mt07aco060d Acero en barras corrugadas, Grado 60 (fy=4200 kg/cm²), de varios diámetros, según NTE-INEN-2167 y ASTM A 706; factor de residuo 0.0075
- colocación: mt08var050 Alambre galvanizado para atar, de 1,30 mm de diámetro; factor de residuo 0.0038
- colocación: mt07ame040b; factor de residuo 0.0248853
- colocación: mt01arg000c Arena cribada; factor de residuo 0.009
- colocación: mt01arg001ce Agregado grueso homogeneizado, de tamaño máximo 12,5 mm; factor de residuo 0.009
- colocación: mt08cem000c Cemento gris en sacos; factor de residuo 0.0063
- colocación: mt08adt030 Aditivo plastificante para la reducción del agua de amasado del hormigón; factor de residuo 0.055

## Recursos

**mt07pcl010eoqna** m² Perfil de lámina de acero galvanizado con forma acanalada
Datos técnicos: Coste energético 162.987 MJ; Emisión de CO2 16.461 kg; Código LER 17 04 05; Masa del elemento 6.37 kg; Volumen 0.003033 m3
Residuos:
- embalaje: re170203 Plástico. (componente de residuo); rendimiento 0.032 kg; Código LER 17 02 03; Masa del elemento 1 kg; Volumen 0.001667 m3

**mt07pcl020** m Pieza angular de lámina de acero galvanizado, para remates perimetrales y de voladizos
Datos técnicos: Coste energético 377.275 MJ; Emisión de CO2 38.438 kg; Código LER 17 04 05; Masa del elemento 15 kg; Volumen 0.007143 m3
Residuos:
- embalaje: re170203 Plástico; rendimiento 0.008 kg

**mt07pcl030** Ud Tornillo autotaladrante rosca-metal, para fijación de láminas
Datos técnicos: Coste energético 0.033 MJ; Emisión de CO2 0.003 kg; Código LER 17 04 05; Masa del elemento 0.0014 kg
Residuos:
- embalaje: re150101 Envases de papel y cartón. (componente de residuo); rendimiento 0.001 kg; Código LER 15 01 01; Masa del elemento 1 kg; Volumen 0.001333 m3

**mt07aco020i** Ud Separador homologado para losas
Datos técnicos: Coste energético 1.105 MJ; Emisión de CO2 0.114 kg
Residuos:
- embalaje: re150101 Envases de papel y cartón; rendimiento 0.072 kg

**mt07aco060d** kg Acero en barras corrugadas, Grado 60 (fy=4200 kg/cm²), de varios diámetros, según NTE-INEN-2167 y ASTM A 706
Datos técnicos: Coste energético 9.830 MJ; Emisión de CO2 0.510 kg; Código LER 17 04 05; Masa del elemento 1 kg; Volumen 0.000476 m3

**mt08var050** kg Alambre galvanizado para atar, de 1,30 mm de diámetro
Datos técnicos: Coste energético 25.100 MJ; Emisión de CO2 2.560 kg; Código LER 17 04 05; Masa del elemento 1 kg; Volumen 0.000476 m3

**mt07ame040b** m² Malla electrosoldada con alambres longitudinales y transversales de 3,5 mm de diámetro espaciados 15x15 cm
Datos técnicos: Coste energético 9.938 MJ; Emisión de CO2 0.516 kg; Código LER 17 04 05; Masa del elemento 1.011 kg; Volumen 0.000481 m3

**mt08aaa010a** m³ Agua
Datos técnicos: Coste energético 60.000 MJ; Emisión de CO2 30.000 kg

**mt01arg000c** m³ Arena cribada
Datos técnicos: Coste energético 146.250 MJ; Emisión de CO2 7.800 kg; Código LER 01 04 09; Masa del elemento 1950 kg; Volumen 1.21875 m3

**mt01arg001ce** m³ Agregado grueso homogeneizado, de tamaño máximo 12,5 mm
Datos técnicos: Coste energético 146.250 MJ; Emisión de CO2 7.800 kg; Código LER 01 04 08; Masa del elemento 1950 kg; Volumen 1.3 m3

**mt08cem000c** kg Cemento gris en sacos
Datos técnicos: Coste energético 7.174 MJ; Emisión de CO2 0.904 kg; Código LER 17 01 01; Masa del elemento 1 kg; Volumen 0.000667 m3
Residuos:
- embalaje: re150101 Envases de papel y cartón; rendimiento 0.014 kg
- embalaje: re170201 Madera. (componente de residuo); rendimiento 0.001 kg; Código LER 17 02 01; Masa del elemento 1 kg; Volumen 0.000909 m3
- embalaje: re170203 Plástico; rendimiento 0.003 kg

**mt08adt030** l Aditivo plastificante para la reducción del agua de amasado del hormigón
Datos técnicos: Coste energético 38.429 MJ; Emisión de CO2 2.179 kg; Código LER 17 09 04; Masa del elemento 1.1 kg; Volumen 0.000733 m3
Residuos:
- embalaje: re170203 Plástico; rendimiento 0.023 kg

**mt07cem040a** Ud Conector de acero galvanizado con cabeza de disco
Datos técnicos: Coste energético 5.789 MJ; Emisión de CO2 0.434 kg
Residuos:
- embalaje: re150101 Envases de papel y cartón; rendimiento 0.09 kg
- embalaje: re170203 Plástico; rendimiento 0.045 kg
