# Reparación de bordes de junta, con mortero a base de resina epoxi

- Propiedad del archivo: CYPE Ingenieros S.A.
- Formato: FIEBDC-3/2016
- Programa: Generador de precios de la construcción. CYPE Ingenieros, S.A.
- Fecha: 19/06/2025
- Ámbito geográfico: Ecuador
- Divisa: USD
- Costes indirectos: 3 %
- Gastos generales: 13 %
- Beneficio industrial: 6 %
- IVA: 12 %

## E Estructuras

### EH Hormigón armado

#### EHY Reparaciones

**EHY044** m Reparación de bordes de junta, con mortero a base de resina epoxi.
Reparación de los bordes de junta de dilatación de estructura de hormigón, aplicando 1 kg/m de mortero tixotrópico a base de resina epoxi, con una resistencia a compresión a 28 días mayor o igual a 80 N/mm² y un módulo de elasticidad mayor o igual a 15000 N/mm², previo picado de los bordes, y posterior aplicación de 0,1 kg/m de imprimación de dos componentes a base de resina epoxi, como puente de unión.
Incluye: Picado de los bordes de junta. Limpieza. Preparación de las mezclas. Aplicación de la lechada. Aplicación del mortero de reparación. Perfilado de bordes. Curado. Retirada y acopio de los restos generados. Carga manual de los restos generados sobre camión o contenedor.
Criterio de medición de proyecto: Longitud medida según documentación gráfica de Proyecto.
Criterio de medición de obra: Se medirá la longitud realmente ejecutada según especificaciones de Proyecto.

| Código | Ud | Descripción | Rendimiento | Precio | Importe |
|---|---|---|---|---|---|
| mt09red140b | kg | Imprimación de dos componentes a base de resina epoxi. (material) | 0.1 | 25.33 | 2.533 |
| mt09red130b | kg | Mortero tixotrópico a base de resina epoxi, con una resistencia a compresión a 28 días mayor o igual a 80 N/mm² y un módulo de elasticidad mayor o igual a 15000 N/mm². (material) | 1 | 4.98 | 4.980 |
| mq05mai040 | h | Martillo eléctrico. (maquinaria) | 0.116 | 3.43 | 0.398 |
| mo020 | h | Albañil. (mano de obra) | 0.221 | 11.11 | 2.455 |
| mo113 | h | Peón de albañil. (mano de obra) | 0.221 | 6.85 | 1.514 |
| % | % | Herramienta menor | 2 % | 11.880 | 0.238 |
|  |  | Costes directos |  |  | 12.118 |

Residuos:
- colocación: mt09red140b Imprimación de dos componentes a base de resina epoxi; factor de residuo 0.03
- colocación: mt09red130b; factor de residuo 0.0063

## Recursos

**mt09red140b** kg Imprimación de dos componentes a base de resina epoxi
Datos técnicos: Coste energético 75.527 MJ; Emisión de CO2 2.872 kg; Código LER 17 09 04; Masa del elemento 1 kg; Volumen 0.000667 m3
Residuos:
- embalaje: re170203 Plástico. (componente de residuo); rendimiento 0.003 kg; Código LER 17 02 03; Masa del elemento 1 kg; Volumen 0.001667 m3

**mt09red130b** kg Mortero tixotrópico a base de resina epoxi
Datos técnicos: Coste energético 8.384 MJ; Emisión de CO2 0.544 kg; Código LER 17 01 01; Masa del elemento 1 kg; Volumen 0.000667 m3
Residuos:
- embalaje: re150101 Envases de papel y cartón. (componente de residuo); rendimiento 0.014 kg; Código LER 15 01 01; Masa del elemento 1 kg; Volumen 0.001333 m3
- embalaje: re170201 Madera. (componente de residuo); rendimiento 0.001 kg; Código LER 17 02 01; Masa del elemento 1 kg; Volumen 0.000909 m3
- embalaje: re170203 Plástico; rendimiento 0.003 kg
