# Entablado visto para losa, de tablas de madera

- Propiedad del archivo: CYPE Ingenieros S.A.
- Formato: FIEBDC-3/2016
- Programa: Generador de precios de la construcción. CYPE Ingenieros, S.A.
- Fecha: 16/10/2024
- Ámbito geográfico: Ecuador
- Divisa: USD
- Costes indirectos: 3 %
- Gastos generales: 13 %
- Beneficio industrial: 6 %
- IVA: 12 %

## E Estructuras

### EM Madera

#### EMB Entablados

**EMB010** m² Entablado visto para losa, de tablas de madera.
Entablado visto para losa, de tablas de madera de pino silvestre (Pinus sylvestris), con bordes machihembrados, con resistencia al deslizamiento media, de 1000x140 mm y 22 mm de espesor, fijadas con clavos de hierro sobre viguetas de madera. Colocación a rompejuntas.
Incluye: Replanteo de las tablas. Fijación de las tablas al soporte base.
Criterio de medición de proyecto: Superficie medida según documentación gráfica de Proyecto, deduciendo los huecos de superficie mayor de 1 m².
Criterio de medición de obra: Se medirá la superficie realmente ejecutada según especificaciones de Proyecto, deduciendo los huecos de superficie mayor de 1 m².

| Código | Ud | Descripción | Rendimiento | Precio | Importe |
|---|---|---|---|---|---|
| mt07mee200a | m² | Tabla de madera de pino silvestre (Pinus sylvestris), con bordes machihembrados, con resistencia al deslizamiento media, de 1000x140 mm y 22 mm de espesor, para entablado en losas de madera. (material) | 1 | 41.39 | 41.390 |
| mt50spa102 | kg | Clavos de hierro. (material) | 0.2 | 1.83 | 0.366 |
| mo048 | h | Montador de estructura de madera. (mano de obra) | 0.553 | 11.07 | 6.122 |
| mo095 | h | Ayudante montador de estructura de madera. (mano de obra) | 0.276 | 7.09 | 1.957 |
| % | % | Herramienta menor | 2 % | 49.835 | 0.997 |
|  |  | Costes directos |  |  | 50.832 |

Residuos:
- colocación: mt07mee200a; factor de residuo 0.00836642

## Recursos

**mt07mee200a** m² Tabla de madera de pino silvestre (Pinus sylvestris)
Datos técnicos: Coste energético 1002.384 MJ; Emisión de CO2 -15.809 kg; Código LER 17 02 01; Masa del elemento 11.94 kg; Volumen 0.010855 m3
Residuos:
- embalaje: re170203 Plástico. (componente de residuo); rendimiento 0.04 kg; Código LER 17 02 03; Masa del elemento 1 kg; Volumen 0.001667 m3
