# Pie de columna con apoyo fijo

- Propiedad del archivo: CYPE Ingenieros S.A.
- Formato: FIEBDC-3/2016
- Programa: Generador de precios de la construcción. CYPE Ingenieros, S.A.
- Fecha: 16/10/2024
- Ámbito geográfico: Ecuador
- Divisa: USD
- Costes indirectos: 3 %
- Gastos generales: 13 %
- Beneficio industrial: 6 %
- IVA: 12 %

## E Estructuras

### EM Madera

#### EMM Elementos auxiliares para estructuras de madera

**EMM031** Ud Pie de columna con apoyo fijo.
Pie de columna en U para columna circular, de acero S235JR, con protección Z275 frente a la corrosión, de 100 mm de diámetro mm en la zona a conectar con la columna, perno de 20 mm de diámetro y 200 mm de longitud, embutido en el hormigón fresco y 3 mm de espesor; formando un apoyo fijo de 130 mm de altura para columna de madera; y fijado a la columna con 60 tornillos autoperforantes para madera, de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr012kjnae | Ud | Pie de columna en U para columna circular, de acero S235JR, con protección Z275 frente a la corrosión, de 100 mm de diámetro mm en la zona a conectar con la columna, perno de 20 mm de diámetro y 200 mm de longitud, para embutir en el hormigón fresco y 3 mm de espesor; para formación de apoyo fijo en columna de madera, de 130 mm de altura. (material) | 1 | 29.64 | 29.640 |
| mt07emr113ac | Ud | Tornillo autoperforante para madera, de 3,5 mm de diámetro y 40 mm de longitud, de acero galvanizado con revestimiento de cromo. (material) | 60 | 0.06 | 3.600 |
| mo048 | h | Montador de estructura de madera. (mano de obra) | 0.304 | 11.07 | 3.365 |
| mo095 | h | Ayudante montador de estructura de madera. (mano de obra) | 0.304 | 7.09 | 2.155 |
| % | % | Herramienta menor | 2 % | 38.760 | 0.775 |
|  |  | Costes directos |  |  | 39.535 |

Residuos:
- colocación: mt07emr012kjnae; factor de residuo 0.006
- colocación: mt07emr113ac; factor de residuo 0.00505263

## Recursos

**mt07emr012kjnae** Ud Pie de columna en U para columna circular
Datos técnicos: Coste energético 15.671 MJ; Emisión de CO2 0.804 kg; Código LER 17 04 05; Masa del elemento 1.2 kg; Volumen 0.000571 m3
Residuos:
- embalaje: re170203 Plástico. (componente de residuo); rendimiento 0.04 kg; Código LER 17 02 03; Masa del elemento 1 kg; Volumen 0.001667 m3

**mt07emr113ac** Ud Tornillo autoperforante para madera
Datos técnicos: Coste energético 0.239 MJ; Emisión de CO2 0.025 kg; Código LER 17 04 05; Masa del elemento 0.0095 kg; Volumen 0.000005 m3
Residuos:
- embalaje: re150101 Envases de papel y cartón. (componente de residuo); rendimiento 0.001 kg; Código LER 15 01 01; Masa del elemento 1 kg; Volumen 0.001333 m3
