# Porche de madera

- Propiedad del archivo: CYPE Ingenieros S.A.
- Formato: FIEBDC-3/2016
- Programa: Generador de precios de la construcción. CYPE Ingenieros, S.A.
- Fecha: 16/10/2024
- Ámbito geográfico: Ecuador
- Divisa: USD
- Costes indirectos: 3 %
- Gastos generales: 13 %
- Beneficio industrial: 6 %
- IVA: 12 %

## E Estructuras

### EM Madera

#### EMP Porches y marquesinas

**EMP020** Ud Porche de madera.
Porche de madera laminada de abeto tratada en autoclave, de 3550x2950x2100 mm y 10,5 m² de superficie. Incluso accesorios, piezas especiales, elementos de anclaje y barniz para tratamiento de protección.
Incluye: Replanteo de alineaciones y niveles. Montaje del porche. Barnizado.
Criterio de medición de proyecto: Número de unidades previstas, según documentación gráfica de Proyecto.
Criterio de medición de obra: Se medirá el número de unidades realmente ejecutadas según especificaciones de Proyecto.

| Código | Ud | Descripción | Rendimiento | Precio | Importe |
|---|---|---|---|---|---|
| mt07emo020a | Ud | Porche de madera laminada de abeto tratada en autoclave, de 3550x2950x2100 mm y 10,5 m² de superficie, incluso accesorios, piezas especiales, elementos de anclaje y barniz para tratamiento de protección. (material) | 1 | 2631.78 | 2631.780 |
| mo048 | h | Montador de estructura de madera. (mano de obra) | 1.939 | 11.07 | 21.465 |
| mo095 | h | Ayudante montador de estructura de madera. (mano de obra) | 1.939 | 7.09 | 13.748 |
| % | % | Herramienta menor | 2 % | 2666.993 | 53.340 |
|  |  | Costes directos |  |  | 2720.333 |

## Recursos

**mt07emo020a** Ud Porche de madera laminada de abeto tratada en autoclave
Datos técnicos: Coste energético 3287.198 MJ; Emisión de CO2 -67.848 kg
Residuos:
- embalaje: re150101 Envases de papel y cartón. (componente de residuo); rendimiento 3.949 kg; Código LER 15 01 01; Masa del elemento 1 kg; Volumen 0.001333 m3
