# Tratamiento contra las termitas en elemento estructural de madera

- Propiedad del archivo: CYPE Ingenieros S.A.
- Formato: FIEBDC-3/2016
- Programa: Generador de precios de la construcción. CYPE Ingenieros, S.A.
- Fecha: 19/06/2025
- Ámbito geográfico: Ecuador
- Divisa: USD
- Costes indirectos: 3 %
- Gastos generales: 13 %
- Beneficio industrial: 6 %
- IVA: 12 %

## E Estructuras

### EM Madera

#### EMU Tratamientos preventivos y curativos

**EMU020** m² Tratamiento contra las termitas en elemento estructural de madera.
Tratamiento preventivo contra las termitas en viga de madera, mediante la aplicación, con brocha, pincel o pistola, de dos manos, de 0,24 l/m² cada una, de líquido protector. Incluso eliminación previa de los materiales que recubren el elemento a tratar, protección de los elementos del entorno.
Incluye: Protección de los elementos del entorno. Aplicación del tratamiento con brocha.
Criterio de medición de proyecto: Superficie medida según documentación gráfica de Proyecto.
Criterio de medición de obra: Se medirá la superficie realmente ejecutada según especificaciones de Proyecto.

| Código | Ud | Descripción | Rendimiento | Precio | Importe |
|---|---|---|---|---|---|
| mt27tlr040 | l | Líquido protector incoloro para tratamiento antitermitas de elementos de madera, para aplicar con brocha, pincel o pistola, o mediante inyección o inmersión. (material) | 0.48 | 19.09 | 9.163 |
| mo038 | h | Pintor. (mano de obra) | 0.055 | 11.11 | 0.611 |
| mo076 | h | Ayudante pintor. (mano de obra) | 0.553 | 7.12 | 3.937 |
| % | % | Herramienta menor | 2 % | 13.711 | 0.274 |
|  |  | Costes directos |  |  | 13.985 |

Residuos:
- colocación: mt27tlr040; factor de residuo 0.03

## Recursos

**mt27tlr040** l Líquido protector incoloro para tratamiento antitermitas de elementos de madera
Datos técnicos: Coste energético 0.900 MJ; Emisión de CO2 0.036 kg; Código LER 17 09 04; Masa del elemento 0.816 kg; Volumen 0.000544 m3
Residuos:
- embalaje: re150104 Envases metálicos. (componente de residuo); rendimiento 0.064 kg; Código LER 15 01 04; Masa del elemento 1 kg; Volumen 0.001667 m3
