# Columna prefabricadas de hormigón armado, imitación madera

- Propiedad del archivo: CYPE Ingenieros S.A.
- Formato: FIEBDC-3/2016
- Programa: Generador de precios de la construcción. CYPE Ingenieros, S.A.
- Fecha: 26/06/2024
- Ámbito geográfico: Ecuador
- Divisa: USD
- Costes indirectos: 3 %
- Gastos generales: 13 %
- Beneficio industrial: 6 %
- IVA: 12 %

## E Estructuras

### EP Hormigón prefabricado

#### EPS Columnas

**EPS100** Ud Columna prefabricadas de hormigón armado, imitación madera.
Columna prefabricadas de hormigón armado, de 30x30 cm y sección hueca, de 150 cm de altura, con 4 barras de acero de 12 mm de diámetro, acabado imitación madera, con una mano de lasur. Incluso hormigón f'c=210 kg/cm² (21 MPa), clase de exposición F0 S0 P0 C0, tamaño máximo del agregado 19 mm, consistencia blanda para relleno de la columna y pieza plana para remate superior.
Incluye: Replanteo de las columnas. Izado y presentación de las columnas mediante grúa. Ajuste a su posición correcta y nivelación. Montaje y desmontaje de apeos complementarios.
Criterio de medición de proyecto: Número de unidades previstas, según documentación gráfica de Proyecto.
Criterio de medición de obra: Se medirá el número de unidades realmente ejecutadas según especificaciones de Proyecto.

| Código | Ud | Descripción | Rendimiento | Precio | Importe |
|---|---|---|---|---|---|
| mt07pha080c | Ud | Columna prefabricadas de hormigón armado, de 30x30 cm y sección hueca, de 150 cm de altura, con 4 barras de acero de 12 mm de diámetro, acabado imitación madera, con una mano de lasur. (material) | 1 | 494.07 | 494.070 |
| mt07pha082a | Ud | Pieza plana de 33x33x3 cm, acabado imitación madera, con una mano de lasur, para remate superior de columna prefabricadas de hormigón armado, de 30x30 cm y sección hueca. (material) | 1 | 22.78 | 22.780 |
| mt10haf050abi | m³ | Hormigón f'c=210 kg/cm² (21 MPa), clase de exposición F0 S0 P0 C0, tamaño máximo del agregado 19 mm, consistencia blanda, premezclado en planta, según NEC-11 y ACI 318. (material) | 0.074 | 95.86 | 7.094 |
| mq07gte010a | h | Grúa autopropulsada de brazo telescópico con una capacidad de elevación de 12 t y 20 m de altura máxima de trabajo. (maquinaria) | 0.246 | 59.63 | 14.669 |
| mo046 | h | Montador de estructura prefabricada de hormigón. (mano de obra) | 0.363 | 10.75 | 3.902 |
| mo093 | h | Ayudante montador de estructura prefabricada de hormigón. (mano de obra) | 0.656 | 6.89 | 4.520 |
| % | % | Herramienta menor | 2 % | 547.035 | 10.941 |
|  |  | Costes directos |  |  | 557.976 |

Residuos:
- colocación: mt07pha080c; factor de residuo 0.0209341
- colocación: mt07pha082a; factor de residuo 0.0252
- colocación: mt10haf050abi; factor de residuo 0.0016

## Recursos

**mt07pha080c** Ud Columna prefabricadas de hormigón armado
Datos técnicos: Coste energético 509.207 MJ; Emisión de CO2 35.647 kg; Código LER 17 01 01; Masa del elemento 210 kg; Volumen 0.14 m3
Residuos:
- embalaje: re170201 Madera. (componente de residuo); rendimiento 1.115 kg; Código LER 17 02 01; Masa del elemento 1 kg; Volumen 0.000909 m3
- embalaje: re170203 Plástico. (componente de residuo); rendimiento 0.42 kg; Código LER 17 02 03; Masa del elemento 1 kg; Volumen 0.001667 m3

**mt07pha082a** Ud Pieza plana de 33x33x3 cm
Datos técnicos: Coste energético 83.687 MJ; Emisión de CO2 1.103 kg; Código LER 17 01 01; Masa del elemento 6 kg; Volumen 0.004 m3
Residuos:
- embalaje: re170201 Madera; rendimiento 0.421 kg
- embalaje: re170203 Plástico; rendimiento 0.18 kg

**mt10haf050abi** m³ Hormigón f'c=210 kg/cm² (21 MPa)
Datos técnicos: Coste energético 1840.000 MJ; Emisión de CO2 230.000 kg; Código LER 17 01 01; Masa del elemento 2300 kg; Volumen 1.533333 m3
