# Anclaje mecánico por atornillado sobre la cimentación de columna prefabricadas de hormigón

- Propiedad del archivo: CYPE Ingenieros S.A.
- Formato: FIEBDC-3/2016
- Programa: Generador de precios de la construcción. CYPE Ingenieros, S.A.
- Fecha: 16/10/2024
- Ámbito geográfico: Ecuador
- Divisa: USD
- Costes indirectos: 3 %
- Gastos generales: 13 %
- Beneficio industrial: 6 %
- IVA: 12 %

## E Estructuras

### EP Hormigón prefabricado

#### EPS Columnas

**EPS020** Ud Anclaje mecánico por atornillado sobre la cimentación de columna prefabricadas de hormigón.
Anclaje mecánico sobre la cimentación de columna prefabricadas de hormigón de 35x35 cm, con 4 tornillos de acero de alta resistencia de 24 mm de diámetro y 40 cm de longitud, con límite elástico 780 N/mm².
Incluye: Replanteo de la posición del anclaje. Colocación de los tornillos y atornillado de los mismos.
Criterio de medición de proyecto: Número de unidades previstas, según documentación gráfica de Proyecto.
Criterio de medición de obra: Se medirá el número de unidades realmente ejecutadas según especificaciones de Proyecto.

| Código | Ud | Descripción | Rendimiento | Precio | Importe |
|---|---|---|---|---|---|
| mt07aav060a | Ud | Tornillo de acero de alta resistencia, calidad 8.8 según ISO 898-1, de 24 mm de diámetro y 40 cm de longitud, con límite elástico 780 N/mm², con tuercas y arandelas, para anclaje de elementos prefabricados de hormigón. (material) | 4 | 9.68 | 38.720 |
| mo020 | h | Albañil. (mano de obra) | 0.691 | 10.64 | 7.352 |
| mo112 | h | Peón especializado. (mano de obra) | 0.691 | 6.67 | 4.609 |
| % | % | Herramienta menor | 2 % | 50.681 | 1.014 |
|  |  | Costes directos |  |  | 51.695 |

## Recursos

**mt07aav060a** Ud Tornillo de acero de alta resistencia
Datos técnicos: Coste energético 21.724 MJ; Emisión de CO2 1.129 kg; Código LER 17 04 05; Masa del elemento 2.2 kg; Volumen 0.001048 m3
Residuos:
- embalaje: re150101 Envases de papel y cartón. (componente de residuo); rendimiento 0.002 kg; Código LER 15 01 01; Masa del elemento 1 kg; Volumen 0.001333 m3
- embalaje: re170203 Plástico. (componente de residuo); rendimiento 0.001 kg; Código LER 17 02 03; Masa del elemento 1 kg; Volumen 0.001667 m3
