# Fachada de placas de policarbonato celular

- Propiedad del archivo: CYPE Ingenieros S.A.
- Formato: FIEBDC-3/2016
- Programa: Generador de precios de la construcción. CYPE Ingenieros, S.A.
- Fecha: 26/06/2024
- Ámbito geográfico: Ecuador
- Divisa: USD
- Costes indirectos: 3 %
- Gastos generales: 13 %
- Beneficio industrial: 6 %
- IVA: 12 %

## F Fachadas y particiones

### FL Fachadas ligeras

#### FLO De placas de policarbonato

**FLO020** m² Fachada de placas de policarbonato celular.
Fachada de placas translúcidas planas de policarbonato celular, de 30 mm de espesor y 333 mm de anchura, fijadas mecánicamente a una estructura portante o auxiliar. Incluso accesorios de fijación de las placas.
Criterio de valoración económica: El precio no incluye la estructura soporte ni la resolución de puntos singulares.
Incluye: Replanteo. Corte, preparación y colocación de las placas. Fijación mecánica de las placas.
Criterio de medición de proyecto: Superficie medida según documentación gráfica de Proyecto, sin duplicar esquinas ni encuentros, deduciendo los huecos de superficie mayor de 3 m².
Criterio de medición de obra: Se medirá la superficie realmente ejecutada según especificaciones de Proyecto, sin duplicar esquinas ni encuentros, deduciendo los huecos de superficie mayor de 3 m².

| Código | Ud | Descripción | Rendimiento | Precio | Importe |
|---|---|---|---|---|---|
| mt13lpa040b | m² | Placa translúcida plana de policarbonato celular, de 30 mm de espesor y 333 mm de anchura, conductividad térmica 1,3 W/(mK), Euroclase B-s1, d0 de reacción al fuego, proporcionando un aislamiento acústico de 21 dB y con tratamiento a los rayos UV en su cara exterior. (material) | 1 | 75.3 | 75.300 |
| mt13lpa110a | Ud | Kit de accesorios de fijación, para placas de policarbonato celular, en fachadas. (material) | 0.2 | 41.7 | 8.340 |
| mo051 | h | Montador de fachadas y cubiertas de paneles metálicos. (mano de obra) | 0.128 | 10.62 | 1.359 |
| mo098 | h | Ayudante montador de fachadas y cubiertas de paneles metálicos. (mano de obra) | 0.128 | 6.62 | 0.847 |
| % | % | Herramienta menor | 2 % | 85.846 | 1.717 |
|  |  | Costes directos |  |  | 87.563 |
