# Recibido de plato de ducha

- Propiedad del archivo: CYPE Ingenieros S.A.
- Formato: FIEBDC-3/2016
- Programa: Generador de precios de la construcción. CYPE Ingenieros, S.A.
- Fecha: 26/06/2024
- Ámbito geográfico: Ecuador
- Divisa: USD
- Costes indirectos: 3 %
- Gastos generales: 13 %
- Beneficio industrial: 6 %
- IVA: 12 %

## H Remates y ayudas

### HE Recibidos

#### HEA Artefactos sanitarios

**HEA010** Ud Recibido de plato de ducha.
Recibido de plato de ducha de cualquier medida, mediante formación de meseta de elevación con ladrillo cerámico hueco sencillo, recibido con mortero de cemento, confeccionado en obra, dosificación 1:6.
Incluye: Replanteo. Apertura de rozas. Retacado con arena. Colocación y nivelación del plato de ducha. Protección con tablero aglomerado de madera. Limpieza y eliminación del material sobrante.
Criterio de medición de proyecto: Número de unidades previstas, según documentación gráfica de Proyecto.
Criterio de medición de obra: Se medirá el número de unidades realmente ejecutadas según especificaciones de Proyecto.

| Código | Ud | Descripción | Rendimiento | Precio | Importe |
|---|---|---|---|---|---|
| mt04lvc010a | Ud | Ladrillo cerámico hueco sencillo, para revestir, 24x11,5x4 cm, densidad 780 kg/m³. (material) | 4 | 0.3 | 1.200 |
| mt08aaa010a | m³ | Agua. (material) | 0.006 | 1.83 | 0.011 |
| mt01arg005a | t | Arena de cantera, para mortero preparado en obra. (material) | 0.013 | 24.41 | 0.317 |
| mt08cem000c | kg | Cemento gris en sacos. (material) | 2 | 0.17 | 0.340 |
| mt01ara010a | m³ | Arena con granulometría de 0 a 5 mm de diámetro, limpia. (material) | 0.06 | 19.39 | 1.163 |
| mq06hor010 | h | Concretera eléctrica con una capacidad de amasado de 160 l. (maquinaria) | 0.006 | 3.75 | 0.023 |
| mo020 | h | Albañil. (mano de obra) | 2.18 | 10.34 | 22.541 |
| mo113 | h | Peón de albañil. (mano de obra) | 2.264 | 6.38 | 14.444 |
| % | % | Herramienta menor | 2 % | 40.039 | 0.801 |
|  |  | Costes directos |  |  | 40.840 |

Residuos:
- colocación: mt04lvc010a Ladrillo cerámico hueco sencillo, para revestir, 24x11,5x4 cm, densidad 780 kg/m³; factor de residuo 0.0588
- colocación: mt01arg005a Arena de cantera, para mortero preparado en obra; factor de residuo 0.00501329
- colocación: mt08cem000c Cemento gris en sacos; factor de residuo 0.0063
- colocación: mt01ara010a Arena con granulometría de 0 a 5 mm de diámetro, limpia; factor de residuo 0.003

## Recursos

**mt04lvc010a** Ud Ladrillo cerámico hueco sencillo, para revestir, 24x11,5x4 cm, densidad 780 kg/m³
Datos técnicos: Coste energético 5.202 MJ; Emisión de CO2 0.344 kg; Código LER 17 01 02; Masa del elemento 1.46 kg; Volumen 0.001168 m3
Residuos:
- embalaje: re170201 Madera. (componente de residuo); rendimiento 0.006 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000c** kg Cemento gris en sacos
Datos técnicos: Coste energético 7.174 MJ; Emisión de CO2 0.904 kg; Código LER 17 01 01; Masa del elemento 1 kg; Volumen 0.000667 m3
Residuos:
- embalaje: re150101 Envases de papel y cartón. (componente de residuo); rendimiento 0.014 kg; Código LER 15 01 01; Masa del elemento 1 kg; Volumen 0.001333 m3
- embalaje: re170201 Madera; rendimiento 0.001 kg
- embalaje: re170203 Plástico; rendimiento 0.003 kg

**mt01ara010a** m³ Arena con granulometría de 0 a 5 mm de diámetro, limpia
Datos técnicos: Coste energético 146.250 MJ; Emisión de CO2 7.800 kg; Código LER 01 04 09; Masa del elemento 1950 kg; Volumen 1.21875 m3
