# Marco de hueco de fachada, de acero galvanizado

- Propiedad del archivo: CYPE Ingenieros S.A.
- Formato: FIEBDC-3/2016
- Programa: Generador de precios de la construcción. CYPE Ingenieros, S.A.
- Fecha: 13/02/2025
- Ámbito geográfico: Ecuador
- Divisa: USD
- Costes indirectos: 3 %
- Gastos generales: 13 %
- Beneficio industrial: 6 %
- IVA: 12 %

## H Remates y ayudas

### HR Remates de fachada

#### HRA De acero galvanizado

**HRA060** Ud Marco de hueco de fachada, de acero galvanizado.
Marco de hueco de fachada, de lámina plegada de acero galvanizado, lacado RAL, de 2 mm de espesor y 150 mm de desarrollo, con goterón y pliegue de refuerzo en las alas, para hueco de 1000 mm de anchura y 1500 mm de altura. Incluso tornillos para la fijación del marco al paramento.
Incluye: Limpieza y preparación de la superficie soporte. Replanteo. Colocación y fijación.
Criterio de medición de proyecto: Número de unidades previstas, según documentación gráfica de Proyecto.
Criterio de medición de obra: Se medirá el número de unidades realmente ejecutadas según especificaciones de Proyecto.

| Código | Ud | Descripción | Rendimiento | Precio | Importe |
|---|---|---|---|---|---|
| mt20rca020b | m | Marco de hueco de fachada, de lámina plegada de acero galvanizado, lacado RAL, con el sello QUALISTEELCOAT, que garantiza el espesor y la calidad del proceso de lacado, de 2 mm de espesor y 150 mm de desarrollo, con goterón y pliegue de refuerzo en las alas, con tornillos para la fijación al paramento. Elaboración en taller. (material) | 5.25 | 27.34 | 143.535 |
| mo018 | h | Cerrajero. (mano de obra) | 0.685 | 11.26 | 7.713 |
| mo059 | h | Ayudante cerrajero. (mano de obra) | 0.685 | 7.14 | 4.891 |
| % | % | Herramienta menor | 2 % | 156.139 | 3.123 |
|  |  | Costes directos |  |  | 159.262 |

Residuos:
- colocación: mt20rca020b; factor de residuo 0.006

## Recursos

**mt20rca020b** m Marco de hueco de fachada
Datos técnicos: Coste energético 23.777 MJ; Emisión de CO2 1.232 kg; Código LER 17 04 05; Masa del elemento 2.34 kg; Volumen 0.001114 m3
Residuos:
- embalaje: re170203 Plástico. (componente de residuo); rendimiento 0.008 kg; Código LER 17 02 03; Masa del elemento 1 kg; Volumen 0.001667 m3
