# Adaptador

- Propiedad del archivo: CYPE Ingenieros S.A.
- Formato: FIEBDC-3/2016
- Programa: Generador de precios de la construcción. CYPE Ingenieros, S.A.
- Fecha: 26/06/2024
- Ámbito geográfico: Ecuador
- Divisa: USD
- Costes indirectos: 3 %
- Gastos generales: 13 %
- Beneficio industrial: 6 %
- IVA: 12 %

## I Instalaciones

### IA Audiovisuales

#### IAA Red de cables coaxiales

**IAA108** Ud Adaptador.
Adaptador con conectores hembra, tipo "F", de 27 mm de longitud, con rosca de tolerancia estrecha, tuerca y arandela.
Incluye: Colocación. Conexionado y comprobación de su correcto funcionamiento.
Criterio de medición de proyecto: Número de unidades previstas, según documentación gráfica de Proyecto.
Criterio de medición de obra: Se medirá el número de unidades realmente ejecutadas según especificaciones de Proyecto.

| Código | Ud | Descripción | Rendimiento | Precio | Importe |
|---|---|---|---|---|---|
| mt40irt050a | Ud | Adaptador con conectores hembra, tipo "F", de 27 mm de longitud, con rosca de tolerancia estrecha, tuerca y arandela. (material) | 1 | 3.34 | 3.340 |
| mo001 | h | Técnico de telecomunicaciones. (mano de obra) | 0.06 | 10.62 | 0.637 |
| mo056 | h | Ayudante instalador de telecomunicaciones. (mano de obra) | 0.06 | 6.62 | 0.397 |
| % | % | Herramienta menor | 2 % | 4.374 | 0.087 |
|  |  | Costes directos |  |  | 4.461 |
