# Derivación para línea frigorífica de líquido, de descarga de gas y de succión de gas, para sistema VRV-IV, para gas R-410A

- Propiedad del archivo: CYPE Ingenieros S.A.
- Formato: FIEBDC-3/2016
- Programa: Generador de precios de la construcción. CYPE Ingenieros, S.A.
- Fecha: 26/06/2024
- Ámbito geográfico: Ecuador
- Divisa: USD
- Costes indirectos: 3 %
- Gastos generales: 13 %
- Beneficio industrial: 6 %
- IVA: 12 %

## I Instalaciones

### IB Sistemas de climatización

#### IBY Sistema VRV (Daikin)

**IBY261** Ud Derivación para línea frigorífica de líquido, de descarga de gas y de succión de gas, para sistema VRV-IV, para gas R-410A.
Derivación de línea frigorífica formada por conjunto de tres juntas Refnet, una para la línea de líquido, otra para la línea de descarga de gas y otra para la línea de succión de gas, para sistema VRV-IV (Volumen de Refrigerante Variable), bomba de calor con recuperación de calor, modelo KHRQ23M20T "DAIKIN", con índice máximo de conexión de unidades interiores de 200.
Incluye: Conexionado.
Criterio de medición de proyecto: Número de unidades previstas, según documentación gráfica de Proyecto.
Criterio de medición de obra: Se medirá el número de unidades realmente ejecutadas según especificaciones de Proyecto.

| Código | Ud | Descripción | Rendimiento | Precio | Importe |
|---|---|---|---|---|---|
| mt42dai601a | Ud | Conjunto de tres juntas Refnet, una para la línea de líquido, otra para la línea de descarga de gas y otra para la línea de succión de gas, para sistema VRV-IV (Volumen de Refrigerante Variable), bomba de calor con recuperación de calor, modelo KHRQ23M20T "DAIKIN", con índice máximo de conexión de unidades interiores de 200. (material) | 1 | 332.05 | 332.050 |
| mo005 | h | Técnico instalador de climatización. (mano de obra) | 0.06 | 10.62 | 0.637 |
| mo104 | h | Ayudante instalador de climatización. (mano de obra) | 0.06 | 6.62 | 0.397 |
| % | % | Herramienta menor | 2 % | 333.084 | 6.662 |
|  |  | Costes directos |  |  | 339.746 |
