# Difusor con compuerta motorizada para regulación de caudal

- Propiedad del archivo: CYPE Ingenieros S.A.
- Formato: FIEBDC-3/2016
- Programa: Generador de precios de la construcción. CYPE Ingenieros, S.A.
- Fecha: 26/06/2024
- Ámbito geográfico: Ecuador
- Divisa: USD
- Costes indirectos: 3 %
- Gastos generales: 13 %
- Beneficio industrial: 6 %
- IVA: 12 %

## I Instalaciones

### IB Sistemas de climatización

#### IBZ Sistema Airzone

**IBZ015** Ud Difusor con compuerta motorizada para regulación de caudal.
Difusor cuadrado de aluminio extruido, anodizado color plata, con plenum de lámina galvanizada para conexión lateral a tubo flexible, de 595x595x278 mm, con aislamiento acústico y compuerta motorizada para regulación de caudal, DFCU225APAM "AIRZONE", motorización con alimentación a 12 Vcc por cable.
Incluye: Replanteo. Colocación y fijación. Colocación y fijación al techo del plenum. Fijación del difusor al plenum. Conexionado.
Criterio de medición de proyecto: Número de unidades previstas, según documentación gráfica de Proyecto.
Criterio de medición de obra: Se medirá el número de unidades realmente ejecutadas según especificaciones de Proyecto.

| Código | Ud | Descripción | Rendimiento | Precio | Importe |
|---|---|---|---|---|---|
| mt42air101b | Ud | Difusor cuadrado de aluminio extruido, anodizado color plata, con plenum de lámina galvanizada para conexión lateral a tubo flexible, de 595x595x278 mm, con aislamiento acústico y compuerta motorizada para regulación de caudal, DFCU225APAM "AIRZONE", motorización con alimentación a 12 Vcc por cable. (material) | 1 | 227.93 | 227.930 |
| mo005 | h | Técnico instalador de climatización. (mano de obra) | 0.287 | 10.62 | 3.048 |
| mo104 | h | Ayudante instalador de climatización. (mano de obra) | 0.23 | 6.62 | 1.523 |
| % | % | Herramienta menor | 2 % | 232.501 | 4.650 |
|  |  | Costes directos |  |  | 237.151 |

## Recursos

**mt42air101b** Ud Difusor cuadrado de aluminio extruido
Datos técnicos: Coste energético 55.539 MJ; Emisión de CO2 3.947 kg
Residuos:
- embalaje: re150101 Envases de papel y cartón. (componente de residuo); rendimiento 0.164 kg; Código LER 15 01 01; Masa del elemento 1 kg; Volumen 0.001333 m3
- embalaje: re170203 Plástico. (componente de residuo); rendimiento 0.082 kg; Código LER 17 02 03; Masa del elemento 1 kg; Volumen 0.001667 m3
