# Calefón a gasóleo, doméstico, convencional, de pie, para calefacción y A.C.S

- Propiedad del archivo: CYPE Ingenieros S.A.
- Formato: FIEBDC-3/2016
- Programa: Generador de precios de la construcción. CYPE Ingenieros, S.A.
- Fecha: 26/06/2024
- Ámbito geográfico: Ecuador
- Divisa: USD
- Costes indirectos: 3 %
- Gastos generales: 13 %
- Beneficio industrial: 6 %
- IVA: 12 %

## I Instalaciones

### IC Calefacción, refrigeración, climatización y A.C.S.

#### ICC Calefones a gasóleo

**ICC017** Ud Calefón a gasóleo, doméstico, convencional, de pie, para calefacción y A.C.S.
Calefón de pie a gasóleo, para calefacción y A.C.S. acumulada con depósito integrado, cámara de combustión estanca, potencia escalonable de 32 a 40 kW, dimensiones 665x665x1479 mm, vaso de expansión de 18 litros y depósito de acero inoxidable de 120 litros, encendido electrónico y seguridad del quemador por fotocélula, sin llama piloto, equipamiento formado por: cuerpo de calefón de lámina de acero especial anticorrosión, panel de control y mando, quemador con precalentador, bomba de circulación con tres velocidades, válvula de seguridad, sin incluir el ducto para evacuación de los productos de la combustión. Totalmente montada, conexionada y probada.
Incluye: Replanteo. Presentación de los elementos. Montaje del calefón y sus accesorios. Conexionado con las redes de conducción de agua, de gasóleo, de salubridad y eléctrica, y con el ducto de evacuación de los productos de la combustión. Puesta en marcha.
Criterio de medición de proyecto: Número de unidades previstas, según documentación gráfica de Proyecto.
Criterio de medición de obra: Se medirá el número de unidades realmente ejecutadas según especificaciones de Proyecto.

| Código | Ud | Descripción | Rendimiento | Precio | Importe |
|---|---|---|---|---|---|
| mt38cqj012d | Ud | Calefón de pie a gasóleo, para calefacción y A.C.S. acumulada con depósito integrado, cámara de combustión estanca, potencia escalonable de 32 a 40 kW, dimensiones 665x665x1479 mm, vaso de expansión de 18 litros y depósito de acero inoxidable de 120 litros, encendido electrónico y seguridad del quemador por fotocélula, sin llama piloto, equipamiento formado por: cuerpo de calefón de lámina de acero especial anticorrosión, panel de control y mando, quemador con precalentador, bomba de circulación con tres velocidades, válvula de seguridad. (material) | 1 | 4462.84 | 4462.840 |
| mt38www012 | Ud | Material auxiliar para instalaciones de calefacción y A.C.S. (material) | 1 | 2.96 | 2.960 |
| mo004 | h | Técnico calefactor. (mano de obra) | 10.379 | 10.62 | 110.225 |
| mo103 | h | Ayudante calefactor. (mano de obra) | 10.379 | 6.62 | 68.709 |
| % | % | Herramienta menor | 2 % | 4644.734 | 92.895 |
|  |  | Costes directos |  |  | 4737.629 |

## Recursos

**mt38cqj012d** Ud Calefón de pie a gasóleo
Datos técnicos: Coste energético 6832.796 MJ; Emisión de CO2 530.782 kg
Residuos:
- embalaje: re150101 Envases de papel y cartón. (componente de residuo); rendimiento 2.41 kg; Código LER 15 01 01; Masa del elemento 1 kg; Volumen 0.001333 m3
- embalaje: re170201 Madera. (componente de residuo); rendimiento 0.635 kg; Código LER 17 02 01; Masa del elemento 1 kg; Volumen 0.000909 m3
