# Calefón a gasóleo, doméstico, de condensación, de pie, para calefacción y A.C.S

- Propiedad del archivo: CYPE Ingenieros S.A.
- Formato: FIEBDC-3/2016
- Programa: Generador de precios de la construcción. CYPE Ingenieros, S.A.
- Fecha: 26/06/2024
- Ámbito geográfico: Ecuador
- Divisa: USD
- Costes indirectos: 3 %
- Gastos generales: 13 %
- Beneficio industrial: 6 %
- IVA: 12 %

## I Instalaciones

### IC Calefacción, refrigeración, climatización y A.C.S.

#### ICC Calefones a gasóleo

**ICC216** Ud Calefón a gasóleo, doméstico, de condensación, de pie, para calefacción y A.C.S.
Calefón de pie, de condensación con recuperador de acero inoxidable, con cuerpo de fundición de hierro gris GL 180 y quemador presurizado de gasóleo de llama azul, eficiencia energética clase A, potencia de calefacción 47 kW, peso 228 kg, dimensiones 881x600x787 mm, cuadro de regulación y cronotermostato modulante con sonda de temperatura exterior, caudal másico de gas de escape 0,0144 kg/s, con contenido de CO2 14%, presión de impulsión disponible 50 Pa, contenido de agua 61 l, kit de unión de calefón a gasóleo a circuito de calefacción, kit de seguridad para calefón a gasóleo, kit de unión de calefón a gasóleo a vaso de expansión, con interacumulador vertical de suelo, para producción de A.C.S. en combinación con calefón, de 300 l, con kit de conexión hidráulica para conectar el calefón a el acumulador. Sin incluir el ducto para evacuación de los productos de la combustión. Totalmente montada, conexionada y probada.
Incluye: Replanteo. Presentación de los elementos. Montaje del calefón y sus accesorios. Conexionado con las redes de conducción de agua, de gasóleo, de salubridad y eléctrica, y con el ducto de evacuación de los productos de la combustión. Puesta en marcha.
Criterio de medición de proyecto: Número de unidades previstas, según documentación gráfica de Proyecto.
Criterio de medición de obra: Se medirá el número de unidades realmente ejecutadas según especificaciones de Proyecto.

| Código | Ud | Descripción | Rendimiento | Precio | Importe |
|---|---|---|---|---|---|
| mt38cqj110p | Ud | Calefón de pie, de condensación con recuperador de acero inoxidable, con cuerpo de fundición de hierro gris GL 180 y quemador presurizado de gasóleo de llama azul, eficiencia energética clase A, potencia de calefacción 47 kW, peso 228 kg, dimensiones 881x600x787 mm, cuadro de regulación y cronotermostato modulante con sonda de temperatura exterior, caudal másico de gas de escape 0,0144 kg/s, con contenido de CO2 14%, presión de impulsión disponible 50 Pa, contenido de agua 61 l. (material) | 1 | 7202.03 | 7202.030 |
| mt38cqj519a | Ud | Kit de seguridad para calefón a gasóleo, compuesto por manómetro, válvula de seguridad y purgador de aire. (material) | 1 | 130.32 | 130.320 |
| mt38cqj530b | Ud | Kit de unión de calefón a gasóleo a vaso de expansión, con válvula de llenado y vaciado. (material) | 1 | 185.2 | 185.200 |
| mt38cqj575i | Ud | Interacumulador vertical de suelo, para producción de A.C.S. en combinación con calefón, de 300 l, de acero esmaltado, con intercambiador de un serpentín, eficiencia energética clase B, con aislamiento térmico de espuma rígida de poliuretano, protección contra la corrosión con ánodo de magnesio y control de temperatura por sonda NTC. (material) | 1 | 1872.53 | 1872.530 |
| mt38cqj580a | Ud | Kit de conexión hidráulica para conectar el calefón a el acumulador. (material) | 1 | 493.85 | 493.850 |
| mt38www012 | Ud | Material auxiliar para instalaciones de calefacción y A.C.S. (material) | 1 | 2.96 | 2.960 |
| mo004 | h | Técnico calefactor. (mano de obra) | 4.935 | 10.62 | 52.410 |
| mo103 | h | Ayudante calefactor. (mano de obra) | 4.935 | 6.62 | 32.670 |
| % | % | Herramienta menor | 2 % | 9971.970 | 199.439 |
|  |  | Costes directos |  |  | 10171.409 |

## Recursos

**mt38cqj110p** Ud Calefón de pie, de condensación con recuperador de acero inoxidable
Datos técnicos: Coste energético 7557.061 MJ; Emisión de CO2 587.515 kg
Residuos:
- embalaje: re150101 Envases de papel y cartón. (componente de residuo); rendimiento 2.636 kg; Código LER 15 01 01; Masa del elemento 1 kg; Volumen 0.001333 m3
- embalaje: re170201 Madera. (componente de residuo); rendimiento 0.663 kg; Código LER 17 02 01; Masa del elemento 1 kg; Volumen 0.000909 m3

**mt38cqj575i** Ud Interacumulador vertical de suelo
Datos técnicos: Coste energético 3358.255 MJ; Emisión de CO2 257.975 kg
Residuos:
- embalaje: re150101 Envases de papel y cartón; rendimiento 2.196 kg
- embalaje: re170201 Madera; rendimiento 0.609 kg

**mt38cqj580a** Ud Kit de conexión hidráulica para conectar el calefón a el acumulador
Datos técnicos: Coste energético 86.768 MJ; Emisión de CO2 0.979 kg
Residuos:
- embalaje: re150101 Envases de papel y cartón; rendimiento 2.175 kg
- embalaje: re170201 Madera; rendimiento 0.606 kg
