# Depósito de combustible líquido, de superficie, de lámina de acero

- Propiedad del archivo: CYPE Ingenieros S.A.
- Formato: FIEBDC-3/2016
- Programa: Generador de precios de la construcción. CYPE Ingenieros, S.A.
- Fecha: 26/06/2024
- Ámbito geográfico: Ecuador
- Divisa: USD
- Costes indirectos: 3 %
- Gastos generales: 13 %
- Beneficio industrial: 6 %
- IVA: 12 %

## I Instalaciones

### IC Calefacción, refrigeración, climatización y A.C.S.

#### ICD Combustible líquido

**ICD125** Ud Depósito de combustible líquido, de superficie, de lámina de acero.
Depósito homologado de gasóleo, de superficie, colocado en el interior del edificio, de lámina de acero, de doble pared, con una capacidad de 8000 litros, tratamiento exterior mediante granallado SA 2 1/2 y acabado mediante imprimación de epoxi-poliamida y poliuretano blanco. Incluso tubo buzo de carga, interruptor de nivel, indicador de nivel, apoyos, detector de fugas y elementos de protección según normativa. Totalmente montado, conexionado y probado. Sin incluir la obra civil, ni la toma de tierra.
Incluye: Colocación del depósito. Montaje de accesorios.
Criterio de medición de proyecto: Número de unidades previstas, según documentación gráfica de Proyecto.
Criterio de medición de obra: Se medirá el número de unidades realmente ejecutadas según especificaciones de Proyecto.

| Código | Ud | Descripción | Rendimiento | Precio | Importe |
|---|---|---|---|---|---|
| mt38dep001lb | Ud | Depósito homologado de combustible líquido, de superficie, de lámina de acero, de doble pared, de 1850 mm de diámetro y 3400 mm de longitud, con una capacidad de 8000 litros. Tratamiento exterior: granallado SA 2 1/2 y acabado mediante imprimación de epoxi-poliamida y poliuretano blanco. Incluso apoyos, detector de fugas y elementos de protección según normativa. (material) | 1 | 11095.61 | 11095.610 |
| mt38dep004b | Ud | Tubo buzo de carga, para depósito de combustible líquido de lámina de acero. (material) | 1 | 423.08 | 423.080 |
| mt38dep005b | Ud | Válvula reguladora de nivel, para depósito de combustible líquido de lámina de acero. (material) | 1 | 140.98 | 140.980 |
| mt38dep006a | Ud | Indicador de nivel con sonda, para depósito de combustible líquido de lámina de acero. (material) | 1 | 99.42 | 99.420 |
| mq04cag010a | h | Camión con grúa de hasta 6 t. (maquinaria) | 0.58 | 60.18 | 34.904 |
| mo004 | h | Técnico calefactor. (mano de obra) | 8.485 | 10.62 | 90.111 |
| mo103 | h | Ayudante calefactor. (mano de obra) | 8.485 | 6.62 | 56.171 |
| % | % | Herramienta menor | 2 % | 11940.276 | 238.806 |
|  |  | Costes directos |  |  | 12179.082 |

## Recursos

**mt38dep001lb** Ud Depósito homologado de combustible líquido
Datos técnicos: Coste energético 19564.023 MJ; Emisión de CO2 1018.557 kg
Residuos:
- embalaje: re150101 Envases de papel y cartón. (componente de residuo); rendimiento 4.302 kg; Código LER 15 01 01; Masa del elemento 1 kg; Volumen 0.001333 m3

**mt38dep005b** Ud Válvula reguladora de nivel, para depósito de combustible líquido de lámina de acero
Datos técnicos: Coste energético 3579.048 MJ; Emisión de CO2 240.427 kg
Residuos:
- embalaje: re150101 Envases de papel y cartón; rendimiento 0.072 kg
