# Grupo de impulsión para colector

- Propiedad del archivo: CYPE Ingenieros S.A.
- Formato: FIEBDC-3/2016
- Programa: Generador de precios de la construcción. CYPE Ingenieros, S.A.
- Fecha: 26/06/2024
- Ámbito geográfico: Ecuador
- Divisa: USD
- Costes indirectos: 3 %
- Gastos generales: 13 %
- Beneficio industrial: 6 %
- IVA: 12 %

## I Instalaciones

### IC Calefacción, refrigeración, climatización y A.C.S.

#### ICE Emisores por agua para calefacción y refrigeración

**ICE160** Ud Grupo de impulsión para colector.
Grupo de impulsión, instalación vertical en colector, válido para instalación de suelo radiante de hasta 10 kW, formado por circulador Wilo Yonos RS 15/6, válvula termostática y válvula antirretorno. Totalmente montado, conexionado y probado.
Incluye: Colocación y fijación del grupo de impulsión al colector. Conexionado eléctrico de la bomba de circulación.
Criterio de medición de proyecto: Número de unidades previstas, según documentación gráfica de Proyecto.
Criterio de medición de obra: Se medirá el número de unidades realmente ejecutadas según especificaciones de Proyecto.

| Código | Ud | Descripción | Rendimiento | Precio | Importe |
|---|---|---|---|---|---|
| mt38gpu021a | Ud | Grupo de impulsión, instalación vertical en colector, válido para instalación de suelo radiante de hasta 10 kW, formado por circulador Wilo Yonos RS 15/6, válvula termostática y válvula antirretorno. (material) | 1 | 1728.48 | 1728.480 |
| mo004 | h | Técnico calefactor. (mano de obra) | 0.244 | 10.62 | 2.591 |
| mo103 | h | Ayudante calefactor. (mano de obra) | 0.244 | 6.62 | 1.615 |
| % | % | Herramienta menor | 2 % | 1732.686 | 34.654 |
|  |  | Costes directos |  |  | 1767.340 |

## Recursos

**mt38gpu021a** Ud Grupo de impulsión
Datos técnicos: Coste energético 0.862 MJ; Emisión de CO2 1.357 kg
Residuos:
- embalaje: re150101 Envases de papel y cartón. (componente de residuo); rendimiento 1.596 kg; Código LER 15 01 01; Masa del elemento 1 kg; Volumen 0.001333 m3
